# Cerramiento acristalado con perfiles en "U" de vidrio grabado

- Propiedad del archivo: CYPE Ingenieros S.A.
- Formato: FIEBDC-3/2016
- Programa: Generador de precios de la construcción. CYPE Ingenieros, S.A.
- Fecha: 26/03/2024
- Ámbito geográfico: Colombia
- Divisa: COP
- Costes indirectos: 3 %
- Gastos generales: 13 %
- Beneficio industrial: 6 %
- IVA: 16 %

## F Fachadas y muros divisorios

### FU Cerramientos acristalados y muros divisorios acristaladas

#### FUO Cerramientos acristalados con perfiles en "U" de vidrio grabado

**FUO010** m² Cerramiento acristalado con perfiles en "U" de vidrio grabado.
Cerramiento acristalado plano con perfiles en "U" de vidrio grabado translúcido sin armar, de 41+232+41 mm y 6 mm de espesor, colocados en peine para pared simple. Incluso bastidor, accesorios de montaje, perfiles de remate, silicona incolora para sellado de juntas y material auxiliar.
Incluye: Recibido del bastidor a obra. Colocación de los accesorios de montaje. Montaje de los perfiles en "U". Colocación de los perfiles de remate. Sellado de juntas.
Criterio de medición de proyecto: Superficie medida según documentación gráfica de Proyecto, sin duplicar esquinas ni encuentros, deduciendo los huecos de superficie mayor de 3 m².
Criterio de medición de obra: Se medirá la superficie realmente ejecutada según especificaciones de Proyecto, sin duplicar esquinas ni encuentros, deduciendo los huecos de superficie mayor de 3 m².

| Código | Ud | Descripción | Rendimiento | Precio | Importe |
|---|---|---|---|---|---|
| mt21vcg010a | m² | Vidrio grabado translúcido sin armar de perfil en "U", de 41+232+41 mm y 6 mm de espesor, con bastidor, perfiles de remate y accesorios de montaje. Y. (material) | 1.012 | 164074.03 | 166042.918 |
| mt21vva015a | Ud | Cartucho de 310 ml de silicona neutra, incolora, dureza Shore A aproximada de 23, según ISO 868 y recuperación elástica >=80%, según ISO 7389. (material) | 0.58 | 15473.09 | 8974.392 |
| mt21vva021 | Ud | Material auxiliar para la colocación de vidrios. (material) | 2 | 3377.99 | 6755.980 |
| mo055 | h | Oficial 1ª cristalero. (mano de obra) | 0.677 | 27111.68 | 18354.607 |
| mo110 | h | Ayudante cristalero. (mano de obra) | 0.677 | 20249.66 | 13709.020 |
| % | % | Herramienta menor | 2 % | 213836.917 | 4276.738 |
|  |  | Costes directos |  |  | 218113.655 |

Residuos:
- colocación: mt21vcg010a; factor de residuo 0.00842585
- colocación: mt21vva015a; factor de residuo 0.06

## Recursos

**mt21vcg010a** m² Vidrio grabado translúcido sin armar de perfil en "U"
Datos técnicos: Coste energético 292.481 MJ; Emisión de CO2 21.874 kg; Código LER 17 02 02; Masa del elemento 19.5 kg; Volumen 0.0195 m3
Residuos:
- embalaje: re170604 Materiales de aislamiento distintos de los especificados en los códigos 17 06 01 y 17 06 03. (componente de residuo); rendimiento 0.014 kg; Código LER 17 06 04; Masa del elemento 1 kg; Volumen 0.001667 m3

**mt21vva015a** Ud Cartucho de 310 ml de silicona neutra
Datos técnicos: Coste energético 87.088 MJ; Emisión de CO2 3.667 kg; Código LER 17 09 04; Masa del elemento 0.45 kg; Volumen 0.0003 m3
Residuos:
- embalaje: re170203 Plástico. (componente de residuo); rendimiento 0.1 kg; Código LER 17 02 03; Masa del elemento 1 kg; Volumen 0.001667 m3
