# Recibido de premarco de madera a muro divisorio interior de mampostería

- Propiedad del archivo: CYPE INGENIEROS, S.A.
- Formato: FIEBDC-3/2002
- Ámbito geográfico: Colombia
- Divisa: COP
- Costes indirectos: 3.00 %
- Gastos generales: 13.00 %
- Beneficio industrial: 6.00 %
- IVA: 16.00 %

**HEC020** Ud Recibido de premarco de madera a muro divisorio interior de mampostería, con patillas de anclaje, con pasta de yeso B1, durante la ejecución del muro divisorio interior y antes de colocar el piso, para fijar posteriormente, sobre él, el marco de la carpintería exterior de más de 4 m² de superficie.
Recibido de premarco de madera a muro divisorio interior de mampostería, con patillas de anclaje, con pasta de yeso B1, durante la ejecución del muro divisorio interior y antes de colocar el piso, para fijar posteriormente, sobre él, el marco de la carpintería exterior de más de 4 m² de superficie.
Incluye: Replanteo. Nivelación y aplomado. Fijación definitiva del premarco.
Criterio de medición de proyecto: Número de unidades previstas, según documentación gráfica de Proyecto.
Criterio de medición de obra: Se medirá el número de unidades realmente ejecutadas según especificaciones de Proyecto.

| Código | Ud | Descripción | Rendimiento | Precio | Importe |
|---|---|---|---|---|---|
| mt09pye010b | m³ | Pasta de yeso de construcción B1. (material) | 0.015 | 144615.08 | 2169.23 |
| mo020 | h | Oficial 1ª obra blanca. (mano de obra) | 0.343 | 13602.61 | 4665.70 |
| mo113 | h | Peón de obra blanca. (mano de obra) | 0.343 | 9713.67 | 3331.79 |
| % | % | Herramienta menor | 2 % | 10166.72 | 203.33 |
|  |  | Costes directos |  |  | 10370.05 |
