# Colocación y fijación de premarco de madera de pino

- Propiedad del archivo: CYPE INGENIEROS, S.A.
- Formato: FIEBDC-3/2002
- Ámbito geográfico: Colombia
- Divisa: COP
- Costes indirectos: 3.00 %
- Gastos generales: 13.00 %
- Beneficio industrial: 6.00 %
- IVA: 16.00 %

**HEC030** Ud Colocación y fijación de premarco de madera de pino, durante la ejecución del muro divisorio interior y antes de colocar el piso, con tornillería al entramado autoportante del muro divisorio interior de placas, para fijar posteriormente, sobre él, el marco de la carpintería de hasta 2 m² de superficie.
Colocación y fijación de premarco de madera de pino, durante la ejecución del muro divisorio interior y antes de colocar el piso, con tornillería al entramado autoportante del muro divisorio interior de placas, para fijar posteriormente, sobre él, el marco de la carpintería de hasta 2 m² de superficie.
Incluye: Replanteo. Nivelación y aplomado. Fijación definitiva del premarco.
Criterio de medición de proyecto: Número de unidades previstas, según documentación gráfica de Proyecto.
Criterio de medición de obra: Se medirá el número de unidades realmente ejecutadas según especificaciones de Proyecto.

| Código | Ud | Descripción | Rendimiento | Precio | Importe |
|---|---|---|---|---|---|
| mo020 | h | Oficial 1ª obra blanca. (mano de obra) | 0.281 | 19843.71 | 5576.08 |
| mo113 | h | Peón de obra blanca. (mano de obra) | 0.281 | 14022.65 | 3940.36 |
| % | % | Herramienta menor | 2 % | 9516.44 | 190.33 |
|  |  | Costes directos |  |  | 9706.77 |
