# Válvula de pie

- Propiedad del archivo: CYPE Ingenieros S.A.
- Formato: FIEBDC-3/2016
- Programa: Generador de precios de la construcción. CYPE Ingenieros, S.A.
- Fecha: 12/02/2025
- Ámbito geográfico: Colombia
- Divisa: COP
- Costes indirectos: 3 %
- Gastos generales: 13 %
- Beneficio industrial: 6 %
- IVA: 16 %

## I Instalaciones

### IC Calefacción, refrigeración, climatización y A.C.S.

#### ICD Combustible líquido

**ICD130** Ud Válvula de pie.
Válvula de pie de doble clapeta, de latón y asiento de EPDM, para roscar, de 2". Totalmente montada, conexionada y probada.
Incluye: Replanteo. Conexión de la válvula de pie.
Criterio de medición de proyecto: Número de unidades previstas, según documentación gráfica de Proyecto.
Criterio de medición de obra: Se medirá el número de unidades realmente ejecutadas según especificaciones de Proyecto.

| Código | Ud | Descripción | Rendimiento | Precio | Importe |
|---|---|---|---|---|---|
| mt38dep008a | Ud | Válvula de pie de doble clapeta, de latón y asiento de EPDM, para roscar, de 2", con filtro de acero inoxidable. (material) | 1 | 463531.54 | 463531.540 |
| mo004 | h | Oficial 1ª calefactor. (mano de obra) | 0.169 | 28562.29 | 4827.027 |
| mo103 | h | Ayudante calefactor. (mano de obra) | 0.169 | 20736.29 | 3504.433 |
| % | % | Herramienta menor | 2 % | 471863.000 | 9437.260 |
|  |  | Costes directos |  |  | 481300.260 |

## Recursos

**mt38dep008a** Ud Válvula de pie de doble clapeta, de latón y asiento de EPDM, para roscar, de 2", con filtro de acero inoxidable
Datos técnicos: Coste energético 1366.179 MJ; Emisión de CO2 96.790 kg
Residuos:
- embalaje: re150101 Envases de papel y cartón. (componente de residuo); rendimiento 0.072 kg; Código LER 15 01 01; Masa del elemento 1 kg; Volumen 0.001333 m3
