# Chimenea prefabricada

- Propiedad del archivo: CYPE Ingenieros S.A.
- Formato: FIEBDC-3/2016
- Programa: Generador de precios de la construcción. CYPE Ingenieros, S.A.
- Fecha: 17/06/2025
- Ámbito geográfico: Colombia
- Divisa: COP
- Costes indirectos: 3 %
- Gastos generales: 13 %
- Beneficio industrial: 6 %
- IVA: 16 %

## I Instalaciones

### IC Calefacción, refrigeración, climatización y A.C.S.

#### ICH Chimeneas, hogares, cocinas, cassettes insertables y estufas

**ICH015** Ud Chimenea prefabricada.
Chimenea de hogar abierto a leña, de carga frontal, potencia 7 kW (6.020 kcal/h), color negro, de lámina de acero, con pie, paneles de hierro fundido en el fondo y laterales del hogar, cajón recoge cenizas, embellecedor del ducto de evacuación de los productos de la combustión y remate superior para fijación a techo con rejilla de ventilación. Incluso accesorios de conexión al ducto de evacuación de los productos de la combustión, sin incluir este ducto. Totalmente montada y conexionada.
Incluye: Replanteo de la chimenea. Presentación de los elementos. Montaje de la chimenea y sus accesorios. Fijación de la chimenea al paramento. Conexión al ducto de evacuación.
Criterio de medición de proyecto: Número de unidades previstas, según documentación gráfica de Proyecto.
Criterio de medición de obra: Se medirá el número de unidades realmente ejecutadas según especificaciones de Proyecto.

| Código | Ud | Descripción | Rendimiento | Precio | Importe |
|---|---|---|---|---|---|
| mt38chf015a | Ud | Chimenea de hogar abierto a leña, de carga frontal, potencia 7 kW (6.020 kcal/h), color negro, de lámina de acero, con pie, paneles de hierro fundido en el fondo y laterales del hogar, cajón recoge cenizas, embellecedor del ducto de evacuación de los productos de la combustión y remate superior para fijación a techo con rejilla de ventilación. (material) | 1 | 9520191.35 | 9520191.350 |
| mt38www010 | Ud | Material auxiliar para instalaciones de calefacción. (material) | 1 | 12573.84 | 12573.840 |
| mo004 | h | Oficial 1ª calefactor. (mano de obra) | 0.85 | 37753.36 | 32090.356 |
| mo103 | h | Ayudante calefactor. (mano de obra) | 0.85 | 27409.04 | 23297.684 |
| % | % | Herramienta menor | 2 % | 9588153.230 | 191763.065 |
|  |  | Costes directos |  |  | 9779916.295 |
