# Emisor eléctrico

- Propiedad del archivo: CYPE Ingenieros S.A.
- Formato: FIEBDC-3/2016
- Programa: Generador de precios de la construcción. CYPE Ingenieros, S.A.
- Fecha: 26/03/2024
- Ámbito geográfico: Colombia
- Divisa: COP
- Costes indirectos: 3 %
- Gastos generales: 13 %
- Beneficio industrial: 6 %
- IVA: 16 %

## I Instalaciones

### IC Calefacción, refrigeración, climatización y A.C.S.

#### ICM Emisores eléctricos para calefacción

**ICM010** Ud Emisor eléctrico.
Acumulador nocturno de calor estático, de 800 W de potencia y 6,4 kWh de energía de acumulación en 8 horas, alimentación monofásica a 230 V de tensión, compuesto por material cerámico de acumulación, aislamiento microporoso de alta calidad, regulador electrónico de carga y limitador de seguridad, estando todo el conjunto recubierto de carcasa de lámina de acero pintada en epoxi, de 315x725x165 mm, colocado sobre paramento vertical.
Incluye: Replanteo del emisor. Fijación de los soportes en el paramento. Colocación del aparato y accesorios. Conexionado y comprobación de su correcto funcionamiento.
Criterio de medición de proyecto: Número de unidades previstas, según documentación gráfica de Proyecto.
Criterio de medición de obra: Se medirá el número de unidades realmente ejecutadas según especificaciones de Proyecto.

| Código | Ud | Descripción | Rendimiento | Precio | Importe |
|---|---|---|---|---|---|
| mt38ema020a | Ud | Acumulador nocturno de calor estático, de 800 W de potencia y 6,4 kWh de energía de acumulación en 8 horas, alimentación monofásica a 230 V de tensión, compuesto por material cerámico de acumulación, aislamiento microporoso de alta calidad, regulador electrónico de carga y limitador de seguridad, estando todo el conjunto recubierto de carcasa de lámina de acero pintada en epoxi, de 315x725x165 mm. (material) | 1 | 1031355.66 | 1031355.660 |
| mo004 | h | Oficial 1ª calefactor. (mano de obra) | 0.564 | 26179.17 | 14765.052 |
| mo103 | h | Ayudante calefactor. (mano de obra) | 0.564 | 19008.41 | 10720.743 |
| % | % | Herramienta menor | 2 % | 1056841.455 | 21136.829 |
|  |  | Costes directos |  |  | 1077978.284 |

## Recursos

**mt38ema020a** Ud Acumulador nocturno de calor estático
Datos técnicos: Coste energético 458.496 MJ; Emisión de CO2 34.823 kg
Residuos:
- embalaje: re150101 Envases de papel y cartón. (componente de residuo); rendimiento 1.483 kg; Código LER 15 01 01; Masa del elemento 1 kg; Volumen 0.001333 m3
