# Chimenea modular metálica

- Propiedad del archivo: CYPE INGENIEROS, S.A.
- Formato: FIEBDC-3/2002
- Ámbito geográfico: Colombia
- Divisa: COP
- Costes indirectos: 3.00 %
- Gastos generales: 13.00 %
- Beneficio industrial: 6.00 %
- IVA: 16.00 %

**ICO015** m Chimenea modular metálica, de doble pared, pared interior de acero inoxidable AISI 316L de 125 mm de diámetro y pared exterior de acero aluminizado, con aislamiento entre paredes mediante manta de fibra cerámica de alta densidad de 25 mm de espesor, instalada en el interior del edificio, para hogar o estufa a leña, carbón, briquetas o pellets.
Chimenea individual modular metálica, formada por tubo de doble pared, compuesto por pared interior de acero inoxidable AISI 316L de 125 mm de diámetro y pared exterior de acero aluminizado, con aislamiento entre paredes mediante manta de fibra cerámica de alta densidad de 25 mm de espesor, temperatura de trabajo de 400°C y puntas de temperatura de hasta 1000°C, presión de trabajo de hasta 200 Pa, instalada en el interior del edificio, para evacuación de los productos de la combustión del hogar o estufa a leña, carbón, briquetas o pellets. Incluso tes, codos, adaptadores, abrazaderas, soportes murales, módulos finales y demás accesorios necesarios. Totalmente montada, conexionada y probada.
Incluye: Replanteo y trazado de la chimenea. Presentación de tubos y accesorios. Montaje de la chimenea. Fijación de la chimenea al paramento.
Criterio de medición de proyecto: Longitud medida desde el arranque del ducto hasta la parte superior del deflector, según documentación gráfica de Proyecto.
Criterio de medición de obra: Se medirá, desde el arranque del ducto hasta la parte superior del módulo final, la longitud realmente ejecutada según especificaciones de Proyecto.

| Código | Ud | Descripción | Rendimiento | Precio | Importe |
|---|---|---|---|---|---|
| mt20cmn126a | Ud | Material auxiliar para montaje y sujeción a la obra de los tubos de doble pared, de 125 mm de diámetro interior. (material) | 1.000 | 313.33 | 313.33 |
| mt20cmn125ac | m | Tubo de doble pared, compuesto por pared interior de acero inoxidable AISI 316L de 125 mm de diámetro y pared exterior de acero aluminizado, con aislamiento entre paredes mediante manta de fibra cerámica de alta densidad de 25 mm de espesor, temperatura de trabajo de 400°C y puntas de temperatura de hasta 1000°C, presión de trabajo de hasta 200 Pa, con el precio incrementado el 10% en concepto de accesorios, piezas especiales y módulos finales. (material) | 1.000 | 137867.04 | 137867.04 |
| mo004 | h | Oficial 1ª calefactor. (mano de obra) | 0.429 | 14232.90 | 6105.91 |
| mo103 | h | Ayudante calefactor. (mano de obra) | 0.429 | 10301.50 | 4419.34 |
| % | % | Herramienta menor | 2 % | 148705.62 | 2974.11 |
|  |  | Costes directos |  |  | 151679.73 |
