# Regulador de caudal de aire

- Propiedad del archivo: CYPE Ingenieros S.A.
- Formato: FIEBDC-3/2016
- Programa: Generador de precios de la construcción. CYPE Ingenieros, S.A.
- Fecha: 26/03/2024
- Ámbito geográfico: Colombia
- Divisa: COP
- Costes indirectos: 3 %
- Gastos generales: 13 %
- Beneficio industrial: 6 %
- IVA: 16 %

## I Instalaciones

### IC Calefacción, refrigeración, climatización y A.C.S.

#### ICR Sistemas de conducción de aire

**ICR100** Ud Regulador de caudal de aire.
Regulador circular electrónico de caudal de aire variable con gama de diferencias de presión de 20 a 1000 Pa, con potenciómetros de ajuste, para ducto de 125 mm de diámetro, ajuste del caudal entre un valor mínimo y un valor máximo, carcasa y accesorios de lámina de acero galvanizado, compuerta de lámina de acero, tubos del sensor de aluminio. Incluso accesorios de montaje y elementos de fijación.
Incluye: Replanteo. Colocación y fijación. Comprobación de su correcto funcionamiento.
Criterio de medición de proyecto: Número de unidades previstas, según documentación gráfica de Proyecto.
Criterio de medición de obra: Se medirá el número de unidades realmente ejecutadas según especificaciones de Proyecto.

| Código | Ud | Descripción | Rendimiento | Precio | Importe |
|---|---|---|---|---|---|
| mt42trx640b | Ud | Regulador circular electrónico de caudal de aire variable con gama de diferencias de presión de 20 a 1000 Pa, con potenciómetros de ajuste, para ducto de 125 mm de diámetro, ajuste del caudal entre un valor mínimo y un valor máximo, carcasa y accesorios de lámina de acero galvanizado, compuerta de lámina de acero, tubos del sensor de aluminio. (material) | 1 | 3647558.64 | 3647558.640 |
| mo005 | h | Oficial 1ª instalador de climatización. (mano de obra) | 0.127 | 26179.17 | 3324.755 |
| mo104 | h | Ayudante instalador de climatización. (mano de obra) | 0.127 | 19008.41 | 2414.068 |
| % | % | Herramienta menor | 2 % | 3653297.463 | 73065.949 |
|  |  | Costes directos |  |  | 3726363.412 |

## Recursos

**mt42trx640b** Ud Regulador circular electrónico de caudal de aire variable con gama de diferencias de presión de 20 a 1000 Pa
Datos técnicos: Coste energético 44.997 MJ; Emisión de CO2 4.067 kg
Residuos:
- embalaje: re150101 Envases de papel y cartón. (componente de residuo); rendimiento 0.18 kg; Código LER 15 01 01; Masa del elemento 1 kg; Volumen 0.001333 m3
- embalaje: re170203 Plástico. (componente de residuo); rendimiento 0.09 kg; Código LER 17 02 03; Masa del elemento 1 kg; Volumen 0.001667 m3
