# Colector en sala técnica

- Propiedad del archivo: CYPE Ingenieros S.A.
- Formato: FIEBDC-3/2016
- Programa: Generador de precios de la construcción. CYPE Ingenieros, S.A.
- Fecha: 12/02/2025
- Ámbito geográfico: Colombia
- Divisa: COP
- Costes indirectos: 3 %
- Gastos generales: 13 %
- Beneficio industrial: 6 %
- IVA: 16 %

## I Instalaciones

### IC Calefacción, refrigeración, climatización y A.C.S.

#### ICU Geotermia

**ICU030** m Colector en sala técnica.
Colector modular de plástico reforzado con fibra de vidrio, de 40 mm de diámetro interior, con conexiones principales de 1 1/4" de diámetro, para 2 circuitos, compuesto por módulo de impulsión, módulo de retorno, purgador manual de aire, llave de corte para cada circuito secundario en el módulo de impulsión y caudalímetro para cada circuito secundario en el módulo de retorno, de 4,2 kg, presión de trabajo 6 bar, presión máxima 10 bar, para colocación en sala técnica, con conjunto de soportes y abrazaderas, llaves de corte de esfera, adaptadores 50 mm x 1 1/4", para las conexiones de alimentación del colector, adaptadores 32 mm x 1" para las conexiones de distribución del colector y termómetros con manómetro, instalados en el módulo de impulsión y en el módulo de retorno del colector. Totalmente montado, conexionado y probado.
Incluye: Replanteo del emplazamiento del colector. Colocación del colector. Conexionado de todos los circuitos.
Criterio de medición de proyecto: Número de unidades previstas, según documentación gráfica de Proyecto.
Criterio de medición de obra: Se medirá el número de unidades realmente ejecutadas según especificaciones de Proyecto.

| Código | Ud | Descripción | Rendimiento | Precio | Importe |
|---|---|---|---|---|---|
| mt38cge020a | Ud | Conjunto de soportes y abrazaderas para colector de 40 mm de diámetro interior, incluso tornillos y material diverso para fijación a la pared. (material) | 1 | 161806.18 | 161806.180 |
| mt38cge010a | Ud | Colector modular de plástico reforzado con fibra de vidrio, de 40 mm de diámetro interior, con conexiones principales de 1 1/4" de diámetro, para 2 circuitos, compuesto por módulo de impulsión, módulo de retorno, purgador manual de aire, llave de corte para cada circuito secundario en el módulo de impulsión y caudalímetro para cada circuito secundario en el módulo de retorno, de 4,2 kg, presión de trabajo 6 bar, presión máxima 10 bar. (material) | 1 | 895327.5 | 895327.500 |
| mt38cge040d | Ud | Adaptador con conexión roscada de 1 1/4" de diámetro macho y conexión para unión a compresión de 50x4,6 mm de diámetro. (material) | 2 | 64317.96 | 128635.920 |
| mt38cge040a | Ud | Adaptador con conexión roscada de 1" de diámetro macho y conexión para unión a compresión de 32x2,9 mm de diámetro. (material) | 4 | 29610.53 | 118442.120 |
| mt38cge030a | Ud | Llave de corte de esfera con conexiones de 1 1/4" de diámetro. (material) | 2 | 86296.63 | 172593.260 |
| mt38cge050a | Ud | Termómetro con manómetro, escala de medición de temperatura de -20 a 60°C, escala de medición de presión de 0 a 6 bar, con conexión roscada de 1/2". (material) | 2 | 172593.26 | 345186.520 |
| mo004 | h | Oficial 1ª calefactor. (mano de obra) | 1.151 | 28562.29 | 32875.196 |
| mo103 | h | Ayudante calefactor. (mano de obra) | 1.151 | 20736.29 | 23867.470 |
| % | % | Herramienta menor | 2 % | 1878734.166 | 37574.683 |
|  |  | Costes directos |  |  | 1916308.849 |
