# Tallo normalizado para acometida de gas

- Propiedad del archivo: CYPE Ingenieros S.A.
- Formato: FIEBDC-3/2016
- Programa: Generador de precios de la construcción. CYPE Ingenieros, S.A.
- Fecha: 12/02/2025
- Ámbito geográfico: Colombia
- Divisa: COP
- Costes indirectos: 3 %
- Gastos generales: 13 %
- Beneficio industrial: 6 %
- IVA: 16 %

## I Instalaciones

### IG Gases combustibles

#### IGW Elementos

**IGW001** Ud Tallo normalizado para acometida de gas.
Tallo normalizado para acometida de gas, con transición de tubo de polietileno de 32 mm a tubo de acero de 1", con enlace monobloc y vaina metálica de protección del enlace rellena de resina de poliuretano como protección antihumedad.
Incluye: Montaje, conexionado y comprobación de su correcto funcionamiento.
Criterio de medición de proyecto: Número de unidades previstas, según documentación gráfica de Proyecto.
Criterio de medición de obra: Se medirá el número de unidades realmente ejecutadas según especificaciones de Proyecto.

| Código | Ud | Descripción | Rendimiento | Precio | Importe |
|---|---|---|---|---|---|
| mt43tal010g | Ud | Tallo normalizado para acometida de gas, con transición de tubo de polietileno de 32 mm a tubo de acero de 1", con enlace monobloc y vaina metálica de protección del enlace rellena de resina de poliuretano como protección antihumedad. (material) | 1 | 97400.37 | 97400.370 |
| mo010 | h | Oficial 1ª instalador de gas. (mano de obra) | 0.113 | 28562.29 | 3227.539 |
| mo109 | h | Ayudante instalador de gas. (mano de obra) | 0.113 | 20736.29 | 2343.201 |
| % | % | Herramienta menor | 2 % | 102971.110 | 2059.422 |
|  |  | Costes directos |  |  | 105030.532 |

## Recursos

**mt43tal010g** Ud Tallo normalizado para acometida de gas
Datos técnicos: Coste energético 158.389 MJ; Emisión de CO2 7.545 kg
Residuos:
- embalaje: re150101 Envases de papel y cartón. (componente de residuo); rendimiento 0.072 kg; Código LER 15 01 01; Masa del elemento 1 kg; Volumen 0.001333 m3
