# Caja de distribución para ventilación

- Propiedad del archivo: CYPE Ingenieros S.A.
- Formato: FIEBDC-3/2016
- Programa: Generador de precios de la construcción. CYPE Ingenieros, S.A.
- Fecha: 12/02/2025
- Ámbito geográfico: Colombia
- Divisa: COP
- Costes indirectos: 3 %
- Gastos generales: 13 %
- Beneficio industrial: 6 %
- IVA: 16 %

## I Instalaciones

### IV Ventilación

#### IVM Ventilación mecánica

**IVM018** Ud Caja de distribución para ventilación.
Caja de distribución universal, de 722x563x210 mm, con una embocadura para ducto de 125-150-160-180 mm de diámetro interior y 8 embocaduras para ducto de 75 mm de diámetro exterior. Incluso elementos para suspensión del techo.
Incluye: Replanteo. Colocación y fijación de la caja de distribución. Conexionado de los ductos.
Criterio de medición de proyecto: Número de unidades previstas, según documentación gráfica de Proyecto.
Criterio de medición de obra: Se medirá el número de unidades realmente ejecutadas según especificaciones de Proyecto.

| Código | Ud | Descripción | Rendimiento | Precio | Importe |
|---|---|---|---|---|---|
| mt42svi800a | Ud | Caja de distribución universal, de 722x563x210 mm, con una embocadura para ducto de 125-150-160-180 mm de diámetro interior y 8 embocaduras para ducto de 75 mm de diámetro exterior, para sistemas de ventilación mecánica. (material) | 1 | 2290106.32 | 2290106.320 |
| mt42www090 | Ud | Kit de soportes para suspensión del techo, formado por cuatro varillas roscadas de acero galvanizado, con sus chazos, tuercas y arandelas correspondientes. (material) | 1 | 128763.34 | 128763.340 |
| mo005 | h | Oficial 1ª instalador de climatización. (mano de obra) | 0.169 | 28562.29 | 4827.027 |
| mo104 | h | Ayudante instalador de climatización. (mano de obra) | 0.169 | 20736.29 | 3504.433 |
| % | % | Herramienta menor | 2 % | 2427201.120 | 48544.022 |
|  |  | Costes directos |  |  | 2475745.142 |
