# Puerta de closet, de madera

- Propiedad del archivo: CYPE Ingenieros S.A.
- Formato: FIEBDC-3/2016
- Programa: Generador de precios de la construcción. CYPE Ingenieros, S.A.
- Fecha: 26/03/2024
- Ámbito geográfico: Colombia
- Divisa: COP
- Costes indirectos: 3 %
- Gastos generales: 13 %
- Beneficio industrial: 6 %
- IVA: 16 %

## L Carpintería, closets, cerrajería, vidrios y protecciones solares

### LA Closets

#### LAH Frentes de closet, de madera

**LAH010** Ud Puerta de closet, de madera.
Puerta de closet doble de 210 cm de altura de 50x2,5 cm, entamborada, compuesta por alma alveolada, bastidor de madera maciza, y paneles de tablero contrachapado de madera nacional; marco de madera maciza; tapaluces del mismo material y acabado que la hoja en la cara exterior. Incluso herrajes de colgar, cierre y tiradera sobre escudo largo de latón, color negro, acabado brillante, serie básica.
Incluye: Presentación de la puerta. Colocación, aplomado y nivelación de marcos. Recibido a la obra de los elementos de fijación de marcos. Colocación de los herrajes de colgar. Colocación de la hoja. Colocación de los herrajes de cierre. Ajuste final.
Criterio de medición de proyecto: Número de unidades previstas, según documentación gráfica de Proyecto.
Criterio de medición de obra: Se medirá el número de unidades realmente ejecutadas según especificaciones de Proyecto.

| Código | Ud | Descripción | Rendimiento | Precio | Importe |
|---|---|---|---|---|---|
| mt22aap050bb | Ud | Marco de madera para pintar, para puerta de closet de dos hojas de 210 cm de altura, con elementos de fijación. (material) | 1 | 33023.03 | 33023.030 |
| mt22atc010NK | m | Tapaluces macizo, 70x10 mm. (material) | 7 | 4689.98 | 32829.860 |
| mt22ppe061ae | Ud | Puerta de closet entamborada, compuesta por alma alveolada, bastidor de madera maciza, y paneles de tablero contrachapado de madera nacional, 210x50x2,5 cm, según NTC 2569. (material) | 2 | 109334.77 | 218669.540 |
| mt23icl010jb | Ud | Pernio de 80x52 mm, con remate, de latón, color negro, acabado brillante, para puerta de closet o altillo. (material) | 6 | 2073.41 | 12440.460 |
| mt23hcl010aa | Ud | Juego de tiradera y escudo largo de latón, color negro, acabado brillante, serie básica, para puerta de closet. (material) | 2 | 22050.59 | 44101.180 |
| mt23ppb050 | Ud | Imán de cierre para puerta de closet o altillo. (material) | 4 | 884.71 | 3538.840 |
| mt23ppb031 | Ud | Tornillo de latón 21/35 mm. (material) | 36 | 176.94 | 6369.840 |
| mo017 | h | Oficial 1ª carpintero. (mano de obra) | 1.58 | 25845.31 | 40835.590 |
| mo058 | h | Ayudante carpintero. (mano de obra) | 1.58 | 19162.43 | 30276.639 |
| % | % | Herramienta menor | 2 % | 422084.979 | 8441.700 |
|  |  | Costes directos |  |  | 430526.679 |

Residuos:
- colocación: mt22aap050bb Marco de madera para pintar, para puerta de closet de dos hojas de 210 cm de altura, con elementos de fijación; factor de residuo 0.014
- colocación: mt22atc010NK Tapaluces macizo, 70x10 mm; factor de residuo 0.0028
- colocación: mt23ppb031 Tornillo de latón 21/35 mm; factor de residuo 0.01

## Recursos

**mt22aap050bb** Ud Marco de madera para pintar, para puerta de closet de dos hojas de 210 cm de altura, con elementos de fijación
Datos técnicos: Coste energético 1461.238 MJ; Emisión de CO2 -19.517 kg; Código LER 17 02 01; Masa del elemento 10.7 kg; Volumen 0.009727 m3
Residuos:
- embalaje: re170203 Plástico. (componente de residuo); rendimiento 0.08 kg; Código LER 17 02 03; Masa del elemento 1 kg; Volumen 0.001667 m3

**mt22atc010NK** m Tapaluces macizo, 70x10 mm
Datos técnicos: Coste energético 16.290 MJ; Emisión de CO2 0.378 kg; Código LER 17 02 01; Masa del elemento 0.4 kg; Volumen 0.000364 m3
Residuos:
- embalaje: re170203 Plástico; rendimiento 0.002 kg

**mt22ppe061ae** Ud Puerta de closet entamborada
Datos técnicos: Coste energético 440.457 MJ; Emisión de CO2 1.474 kg
Residuos:
- embalaje: re170203 Plástico; rendimiento 0.102 kg
- embalaje: re170604 Materiales de aislamiento distintos de los especificados en los códigos 17 06 01 y 17 06 03. (componente de residuo); rendimiento 0.023 kg; Código LER 17 06 04; Masa del elemento 1 kg; Volumen 0.001667 m3

**mt23hcl010aa** Ud Juego de tiradera y escudo largo de latón, color negro, acabado brillante, serie básica, para puerta de closet
Datos técnicos: Coste energético 19.366 MJ; Emisión de CO2 1.359 kg
Residuos:
- embalaje: re150101 Envases de papel y cartón. (componente de residuo); rendimiento 0.072 kg; Código LER 15 01 01; Masa del elemento 1 kg; Volumen 0.001333 m3

**mt23ppb031** Ud Tornillo de latón 21/35 mm
Datos técnicos: Coste energético 1.266 MJ; Emisión de CO2 0.086 kg; Código LER 17 04 01; Masa del elemento 0.0072 kg; Volumen 0.000005 m3
Residuos:
- embalaje: re150101 Envases de papel y cartón; rendimiento 0.001 kg
