# Puerta corredera suspendida de una hoja para garaje, formada por lámina plegada de acero galvanizado de textura acanalada, 250x200 cm, apertura manual

- Propiedad del archivo: CYPE INGENIEROS, S.A.
- Formato: FIEBDC-3/2002
- Ámbito geográfico: Colombia
- Divisa: COP
- Costes indirectos: 3.00 %
- Gastos generales: 13.00 %
- Beneficio industrial: 6.00 %
- IVA: 16.00 %

**LGA020** Ud Puerta corredera suspendida de una hoja para garaje, formada por lámina plegada de acero galvanizado de textura acanalada, 250x200 cm, apertura manual.
Puerta corredera suspendida de una hoja para garaje, formada por lámina plegada de acero galvanizado de textura acanalada, 250x200 cm. Apertura manual. Incluso sistema de desplazamiento colgado, con guía inferior, topes, cubreguía, tiraderas, conectores, cerradura de contacto, elementos de fijación a obra y demás accesorios necesarios. Elaborada en taller, ajuste y fijación en obra. Totalmente montada y probada por la empresa instaladora.
Incluye: Colocación y fijación de los perfiles guía. Instalación de la puerta de garaje. Montaje del sistema de apertura. Montaje del sistema de accionamiento. Repaso y engrase de mecanismos y guías.
Criterio de medición de proyecto: Número de unidades previstas, según documentación gráfica de Proyecto.
Criterio de medición de obra: Se medirá el número de unidades realmente ejecutadas según especificaciones de Proyecto.

| Código | Ud | Descripción | Rendimiento | Precio | Importe |
|---|---|---|---|---|---|
| mt26pgc010a | Ud | Puerta corredera suspendida de una hoja para garaje, formada por lámina plegada de acero galvanizado de textura acanalada, 250x200 cm, incluso accesorios. (material) | 1.000 | 3241134.77 | 3241134.77 |
| mo020 | h | Oficial 1ª obra blanca. (mano de obra) | 0.339 | 13844.46 | 4693.27 |
| mo113 | h | Peón de obra blanca. (mano de obra) | 0.339 | 9932.90 | 3367.25 |
| mo018 | h | Oficial 1ª cerrajero. (mano de obra) | 0.791 | 14027.69 | 11095.90 |
| mo059 | h | Ayudante cerrajero. (mano de obra) | 0.791 | 10347.64 | 8184.98 |
| % | % | Herramienta menor | 2 % | 3268476.17 | 65369.52 |
|  |  | Costes directos |  |  | 3333845.69 |
