# Puerta interior abatible, de madera

- Propiedad del archivo: CYPE Ingenieros S.A.
- Formato: FIEBDC-3/2016
- Programa: Generador de precios de la construcción. CYPE Ingenieros, S.A.
- Fecha: 17/06/2025
- Ámbito geográfico: Colombia
- Divisa: COP
- Costes indirectos: 3 %
- Gastos generales: 13 %
- Beneficio industrial: 6 %
- IVA: 16 %

## L Carpintería, closets, cerrajería, vidrios y protecciones solares

### LP Puertas interiores

#### LPM De madera

**LPM010** Ud Puerta interior abatible, de madera.
Puerta interior abatible, entamborada, sencilla de 210x60x3,7 cm, con alma alveolada, bastidor de madera maciza, y paneles de tablero contrachapado de madera nacional; marco metálico para pintar. Incluso, bisagras, herrajes de colgar, de cierre y manija sobre escudo largo de latón, color negro, acabado brillante, serie básica.
Incluye: Presentación de la puerta. Colocación, aplomado y nivelación de marcos. Recibido a la obra de los elementos de fijación de marcos. Colocación de los herrajes de colgar. Colocación de la hoja. Colocación de los herrajes de cierre. Colocación de accesorios. Ajuste final.
Criterio de medición de proyecto: Número de unidades previstas, según documentación gráfica de Proyecto.
Criterio de medición de obra: Se medirá el número de unidades realmente ejecutadas según especificaciones de Proyecto.

| Código | Ud | Descripción | Rendimiento | Precio | Importe |
|---|---|---|---|---|---|
| mt22aap060a | Ud | Marco metálico para pintar, para puerta de una hoja, con elementos de fijación. (material) | 1 | 201598.5 | 201598.500 |
| mt22ppe060ar | Ud | Hoja de puerta interior entamborada, compuesta por alma alveolada, bastidor de madera maciza, y paneles de tablero contrachapado de madera nacional, 210x60x3,7 cm, según NTC 2569. (material) | 1 | 153292.5 | 153292.500 |
| mt23ibl010jb | Ud | Pernio de 100x58 mm, con remate, de latón, acabado brillante, para puerta de paso interior. (material) | 3 | 2777.73 | 8333.190 |
| mt23ppb031 | Ud | Tornillo de latón 21/35 mm. (material) | 18 | 226.28 | 4073.040 |
| mt23ppb200 | Ud | Cerradura de embutir, frente, accesorios y tornillos de atado, para puerta de paso interior. (material) | 1 | 42584.71 | 42584.710 |
| mt23hbl010aa | Ud | Juego de manija y escudo largo de latón, color negro, acabado brillante, serie básica, para puerta interior. (material) | 1 | 30639.27 | 30639.270 |
| mo017 | h | Oficial 1ª carpintero. (mano de obra) | 0.956 | 37276.28 | 35636.124 |
| mo058 | h | Ayudante carpintero. (mano de obra) | 0.956 | 27634.32 | 26418.410 |
| % | % | Herramienta menor | 2 % | 502575.744 | 10051.515 |
|  |  | Costes directos |  |  | 512627.259 |

Residuos:
- colocación: mt23ppb031 Tornillo de latón 21/35 mm; factor de residuo 0.01

## Recursos

**mt22ppe060ar** Ud Hoja de puerta interior entamborada
Datos técnicos: Coste energético 452.980 MJ; Emisión de CO2 1.501 kg
Residuos:
- embalaje: re170203 Plástico. (componente de residuo); rendimiento 0.102 kg; Código LER 17 02 03; Masa del elemento 1 kg; Volumen 0.001667 m3
- embalaje: re170604 Materiales de aislamiento distintos de los especificados en los códigos 17 06 01 y 17 06 03. (componente de residuo); rendimiento 0.023 kg; Código LER 17 06 04; Masa del elemento 1 kg; Volumen 0.001667 m3

**mt23ppb031** Ud Tornillo de latón 21/35 mm
Datos técnicos: Coste energético 1.266 MJ; Emisión de CO2 0.086 kg; Código LER 17 04 01; Masa del elemento 0.0072 kg; Volumen 0.000005 m3
Residuos:
- embalaje: re150101 Envases de papel y cartón. (componente de residuo); rendimiento 0.001 kg; Código LER 15 01 01; Masa del elemento 1 kg; Volumen 0.001333 m3

**mt23hbl010aa** Ud Juego de manija y escudo largo de latón, color negro, acabado brillante, serie básica, para puerta interior
Datos técnicos: Coste energético 19.366 MJ; Emisión de CO2 1.359 kg
Residuos:
- embalaje: re150101 Envases de papel y cartón; rendimiento 0.072 kg
