# Puerta interior corredera, de madera

- Propiedad del archivo: CYPE Ingenieros S.A.
- Formato: FIEBDC-3/2016
- Programa: Generador de precios de la construcción. CYPE Ingenieros, S.A.
- Fecha: 17/06/2025
- Ámbito geográfico: Colombia
- Divisa: COP
- Costes indirectos: 3 %
- Gastos generales: 13 %
- Beneficio industrial: 6 %
- IVA: 16 %

## L Carpintería, closets, cerrajería, vidrios y protecciones solares

### LP Puertas interiores

#### LPM De madera

**LPM021** Ud Puerta interior corredera, de madera.
Puerta interior corredera para doble muro divisorio interior con hueco, sólida, sencilla de 210x70x3,7 cm, con bastidor, refuerzos y paneles de madera maciza de cedro (Cedrela sp), barnizada en taller; marco de madera para pintar. Incluso tapaluces del mismo material y acabado que la hoja, herrajes de colgar, de cierre y tiradera con manecilla para cierre de aluminio, serie básica.
Incluye: Presentación de la puerta. Colocación, aplomado y nivelación de marcos. Recibido a la obra de los elementos de fijación de marcos. Colocación de los herrajes de colgar y guías. Colocación de la hoja. Colocación de los herrajes de cierre. Colocación de accesorios. Ajuste final.
Criterio de medición de proyecto: Número de unidades previstas, según documentación gráfica de Proyecto.
Criterio de medición de obra: Se medirá el número de unidades realmente ejecutadas según especificaciones de Proyecto.

| Código | Ud | Descripción | Rendimiento | Precio | Importe |
|---|---|---|---|---|---|
| mt22aap050la | Ud | Marco de madera para pintar, para puerta de una hoja, con elementos de fijación. (material) | 2 | 67051.93 | 134103.860 |
| mt23ppb100a | Ud | Herrajes de colgar, kit para puerta corredera. (material) | 1 | 29234.56 | 29234.560 |
| mt23ppb102c | m | Carril puerta corredera doble aluminio. (material) | 1.7 | 33307.48 | 56622.716 |
| mt22ppf100aa | Ud | Hoja de puerta interior sólida, compuesta por bastidor, refuerzos y paneles de madera maciza de cedro (Cedrela sp), barnizada en taller, 210x70x3,7 cm, según NTC 1829. (material) | 1 | 2303032.88 | 2303032.880 |
| mt22atc010NK | m | Tapaluces macizo, 70x10 mm. (material) | 10.5 | 6579.19 | 69081.495 |
| mt23hba020j | Ud | Tiradera con manecilla para cierre de aluminio, serie básica, para puerta interior corredera, para interior. (material) | 1 | 95789.2 | 95789.200 |
| mo017 | h | Oficial 1ª carpintero. (mano de obra) | 1.275 | 37276.28 | 47527.257 |
| mo058 | h | Ayudante carpintero. (mano de obra) | 1.275 | 27634.32 | 35233.758 |
| % | % | Herramienta menor | 2 % | 2770625.726 | 55412.515 |
|  |  | Costes directos |  |  | 2826038.241 |

Residuos:
- colocación: mt22aap050la Marco de madera para pintar, para puerta de una hoja, con elementos de fijación; factor de residuo 0.014
- colocación: mt22ppf100aa; factor de residuo 0.00184546
- colocación: mt22atc010NK Tapaluces macizo, 70x10 mm; factor de residuo 0.0028

## Recursos

**mt22aap050la** Ud Marco de madera para pintar, para puerta de una hoja, con elementos de fijación
Datos técnicos: Coste energético 1257.478 MJ; Emisión de CO2 -16.727 kg; Código LER 17 02 01; Masa del elemento 9.2 kg; Volumen 0.008364 m3
Residuos:
- embalaje: re170203 Plástico. (componente de residuo); rendimiento 0.08 kg; Código LER 17 02 03; Masa del elemento 1 kg; Volumen 0.001667 m3

**mt22ppf100aa** Ud Hoja de puerta interior sólida
Datos técnicos: Coste energético 1799.604 MJ; Emisión de CO2 41.807 kg; Código LER 17 02 01; Masa del elemento 44.32 kg; Volumen 0.040291 m3
Residuos:
- embalaje: re150101 Envases de papel y cartón. (componente de residuo); rendimiento 0.284 kg; Código LER 15 01 01; Masa del elemento 1 kg; Volumen 0.001333 m3
- embalaje: re170203 Plástico; rendimiento 0.157 kg
- embalaje: re170604 Materiales de aislamiento distintos de los especificados en los códigos 17 06 01 y 17 06 03. (componente de residuo); rendimiento 0.015 kg; Código LER 17 06 04; Masa del elemento 1 kg; Volumen 0.001667 m3

**mt22atc010NK** m Tapaluces macizo, 70x10 mm
Datos técnicos: Coste energético 16.290 MJ; Emisión de CO2 0.378 kg; Código LER 17 02 01; Masa del elemento 0.4 kg; Volumen 0.000364 m3
Residuos:
- embalaje: re170203 Plástico; rendimiento 0.002 kg

**mt23hba020j** Ud Tiradera con manecilla para cierre de aluminio, serie básica, para puerta interior corredera, para interior
Datos técnicos: Coste energético 3.285 MJ; Emisión de CO2 0.300 kg
Residuos:
- embalaje: re150101 Envases de papel y cartón; rendimiento 0.072 kg
