# Lámina de ocultación, sobre acristalamiento interior

- Propiedad del archivo: CYPE Ingenieros S.A.
- Formato: FIEBDC-3/2016
- Programa: Generador de precios de la construcción. CYPE Ingenieros, S.A.
- Fecha: 19/05/2025
- Ámbito geográfico: Colombia
- Divisa: COP
- Costes indirectos: 3 %
- Gastos generales: 13 %
- Beneficio industrial: 6 %
- IVA: 16 %

## L Carpintería, closets, cerrajería, vidrios y protecciones solares

### LV Vidrios

#### LVL Láminas adhesivas

**LVL010** m² Lámina de ocultación, sobre acristalamiento interior.
Lámina adhesiva de poliéster, con franjas horizontales color blanco acabado satinado, de 10 mm con una separación de 4 mm, grado de ocultación medio, de 40 micras de espesor, 1,52 m de anchura y 25 m de longitud, no inflamable, aplicada en la cara interior del acristalamiento en interiores de fachada. Incluso solución jabonosa, para la limpieza de la superficie del vidrio y la colocación de láminas adhesivas.
Incluye: Limpieza de la superficie del vidrio. Humectación, mediante rociado, de las superficies a adherir. Aplicación y extendido de la lámina, mediante presión con rasqueta. Limpieza y secado de la superficie.
Criterio de medición de proyecto: Superficie medida según documentación gráfica de Proyecto.
Criterio de medición de obra: Se medirá la superficie realmente ejecutada según especificaciones de Proyecto.

| Código | Ud | Descripción | Rendimiento | Precio | Importe |
|---|---|---|---|---|---|
| mt21lmc030a | l | Líquido limpiador a base de solución jabonosa al 6% en agua, para aplicar con pulverizador, para la limpieza de la superficie del vidrio y la colocación de láminas adhesivas. (material) | 0.15 | 778.17 | 116.726 |
| mt21lmc040h | m² | Lámina adhesiva de poliéster, con franjas horizontales color blanco acabado satinado, de 10 mm con una separación de 4 mm, grado de ocultación medio, de 40 micras de espesor, 1,52 m de anchura y 25 m de longitud, no inflamable, para su aplicación en la cara interior del acristalamiento en interiores. (material) | 1.05 | 26432.88 | 27754.524 |
| mo055 | h | Oficial 1ª cristalero. (mano de obra) | 0.085 | 39105.11 | 3323.934 |
| mo110 | h | Ayudante cristalero. (mano de obra) | 0.085 | 29198.76 | 2481.895 |
| % | % | Herramienta menor | 2 % | 33677.079 | 673.542 |
|  |  | Costes directos |  |  | 34350.621 |

Residuos:
- colocación: mt21lmc030a; factor de residuo 0.055

## Recursos

**mt21lmc030a** l Líquido limpiador a base de solución jabonosa al 6% en agua
Datos técnicos: Coste energético 4.265 MJ; Emisión de CO2 0.194 kg; Código LER 20 01 30; Masa del elemento 1 kg; Volumen 0.001 m3
Residuos:
- embalaje: re170203 Plástico. (componente de residuo); rendimiento 0.023 kg; Código LER 17 02 03; Masa del elemento 1 kg; Volumen 0.001667 m3
