# Impermeabilización de solera en contacto con el terreno, con mantos asfálticos

- Propiedad del archivo: CYPE Ingenieros S.A.
- Formato: FIEBDC-3/2016
- Programa: Generador de precios de la construcción. CYPE Ingenieros, S.A.
- Fecha: 17/06/2025
- Ámbito geográfico: Colombia
- Divisa: COP
- Costes indirectos: 3 %
- Gastos generales: 13 %
- Beneficio industrial: 6 %
- IVA: 16 %

## N Aislamientos e impermeabilizaciones

### NI Impermeabilizaciones

#### NIS Soleras en contacto con el terreno

**NIS011** m² Impermeabilización de solera en contacto con el terreno, con mantos asfálticos.
Impermeabilización de solera en contacto con el terreno, con manto de betún modificado con elastómero SBS, de 4 mm de espesor, con armadura de fieltro de poliéster reforzado y estabilizado de 150 g/m², de superficie no protegida, totalmente adherido al soporte con soplete, colocada con solapes en la base de la solera, sobre una capa de piso de limpieza, previa imprimación del mismo con emulsión asfáltica aniónica con cargas, y protegida con una capa antipunzonante de geotextil de polipropileno-polietileno, (125 g/m²), preparada para recibir directamente el concreto de la solera. Incluso banda de refuerzo de manto de betún modificado con elastómero SBS, (rendimiento: 0,5 m/m²), para la resolución del perímetro.
Criterio de valoración económica: El precio no incluye la capa de solado de limpieza.
Incluye: Limpieza y preparación de la superficie. Aplicación de la capa de imprimación. Colocación de la banda de refuerzo. Colocación del manto asfáltico. Colocación del geotextil. Resolución de puntos singulares.
Criterio de medición de proyecto: Superficie medida según documentación gráfica de Proyecto.
Criterio de medición de obra: Se medirá la superficie realmente ejecutada según especificaciones de Proyecto, incluyendo las entregas y los solapes.

| Código | Ud | Descripción | Rendimiento | Precio | Importe |
|---|---|---|---|---|---|
| mt14iea020c | kg | Emulsión asfáltica aniónica con cargas. (material) | 0.5 | 24683.64 | 12341.820 |
| mt14lba010m | m² | Manto de betún modificado con elastómero SBS, de 4 mm de espesor, masa nominal 4,8 kg/m², con armadura de fieltro de poliéster reforzado y estabilizado de 150 g/m², de superficie no protegida, y coeficiente de difusión frente al gas radón 7x10-12 m²/s. (material) | 1.1 | 61563.9 | 67720.290 |
| mt14lba100a | m | Banda de refuerzo de manto de betún modificado con elastómero SBS, de 33 cm de anchura, acabada con film plástico termofusible en ambas caras. (material) | 0.5 | 21198.9 | 10599.450 |
| mt14gsa010ce | m² | Geotextil no tejido sintético, termosoldado, de polipropileno-polietileno, con una resistencia a la tracción longitudinal de 9,5 kN/m, una resistencia a la tracción transversal de 10 kN/m, una apertura de cono al ensayo de perforación dinámica según ISO 13433 inferior a 28 mm, resistencia CBR a punzonamiento 1,56 kN y una masa superficial de 125 g/m². (material) | 1.1 | 11470.63 | 12617.693 |
| mo029 | h | Oficial 1ª aplicador de láminas y mantos impermeabilizantes. (mano de obra) | 0.234 | 36735.58 | 8596.126 |
| mo067 | h | Ayudante aplicador de láminas y mantos impermeabilizantes. (mano de obra) | 0.234 | 27459.1 | 6425.429 |
| % | % | Herramienta menor | 2 % | 118300.808 | 2366.016 |
|  |  | Costes directos |  |  | 120666.824 |

Residuos:
- colocación: mt14iea020c Emulsión asfáltica aniónica con cargas; factor de residuo 0.007
- colocación: mt14lba010m; factor de residuo 0.0585358
- colocación: mt14lba100a; factor de residuo 0.07
- colocación: mt14gsa010ce; factor de residuo 0.07

## Recursos

**mt14iea020c** kg Emulsión asfáltica aniónica con cargas
Datos técnicos: Coste energético 31.940 MJ; Emisión de CO2 0.230 kg; Código LER 17 03 02; Masa del elemento 1 kg; Volumen 0.001 m3

**mt14lba010m** m² Manto de betún modificado con elastómero SBS
Datos técnicos: Coste energético 279.511 MJ; Emisión de CO2 7.856 kg; Código LER 17 03 02; Masa del elemento 4.8 kg; Volumen 0.0048 m3
Residuos:
- embalaje: re170203 Plástico. (componente de residuo); rendimiento 0.057 kg; Código LER 17 02 03; Masa del elemento 1 kg; Volumen 0.001667 m3

**mt14lba100a** m Banda de refuerzo de manto de betún modificado con elastómero SBS
Datos técnicos: Coste energético 58.457 MJ; Emisión de CO2 1.660 kg; Código LER 17 03 02; Masa del elemento 0.99 kg; Volumen 0.00099 m3
Residuos:
- embalaje: re170203 Plástico; rendimiento 0.02 kg

**mt14gsa010ce** m² Geotextil no tejido sintético
Datos técnicos: Coste energético 15.395 MJ; Emisión de CO2 0.532 kg; Código LER 17 06 04; Masa del elemento 0.125 kg; Volumen 0.000208 m3
Residuos:
- embalaje: re170203 Plástico; rendimiento 0.024 kg
