# Cubierta inclinada de placas asfálticas 10 ondas de perfil ondulado y color negro, fijadas mecánicamente, con una pendiente mayor del 10%

- Propiedad del archivo: CYPE INGENIEROS, S.A.
- Formato: FIEBDC-3/2002
- Ámbito geográfico: Colombia
- Divisa: COP
- Costes indirectos: 3.00 %
- Gastos generales: 13.00 %
- Beneficio industrial: 6.00 %
- IVA: 16.00 %

**QTF030** m² Cubierta inclinada de placas asfálticas 10 ondas de perfil ondulado y color negro, fijadas mecánicamente, con una pendiente mayor del 10%.
Suministro y montaje de cobertura de faldones de cubiertas inclinadas, con una pendiente mayor del 10%, con placas asfálticas 10 ondas de perfil ondulado y color negro, a base de fibras minerales y vegetales saturadas con una emulsión bituminosa a altas temperaturas, fijadas mecánicamente a cualquier tipo de correa estructural (no incluida en este precio). Incluso parte proporcional de solapes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo010g | m² | Placa asfáltica 10 ondas de perfil ondulado y color negro, a base de fibras minerales y vegetales saturadas con una emulsión bituminosa a altas temperaturas. (material) | 1.200 | 19874.98 | 23849.98 |
| mt13lpo040a | m | Pieza de cumbrera, color negro, para cubiertas de placas. (material) | 0.100 | 14673.42 | 1467.34 |
| mt13lpo020a | m | Pieza de remate perimetral para cubiertas de placas. (material) | 0.100 | 12049.92 | 1204.99 |
| mt13lpo070a | Ud | Aireador de 86x47 cm, para cubiertas de placas. (material) | 0.020 | 189777.69 | 3795.55 |
| mt13blw120 | Ud | Tornillo autotaladrante para fijación de placas. (material) | 2.000 | 1053.75 | 2107.50 |
| mo051 | h | Oficial 1ª pailero. (mano de obra) | 0.101 | 20511.20 | 2071.63 |
| mo098 | h | Ayudante pailero. (mano de obra) | 0.101 | 14628.70 | 1477.50 |
| % | % | Herramienta menor | 2 % | 35974.49 | 719.49 |
|  |  | Costes directos |  |  | 36693.98 |
