# Cubierta inclinada de placas translúcidas planas de policarbonato, de 4 mm de espesor, fijadas mecánicamente, con una pendiente mayor del 10%

- Propiedad del archivo: CYPE INGENIEROS, S.A.
- Formato: FIEBDC-3/2002
- Ámbito geográfico: Colombia
- Costes indirectos: 3.00 %
- Gastos generales: 13.00 %
- Beneficio industrial: 6.00 %
- IVA: 16.00 %

**QTF030** m² Cubierta inclinada de placas translúcidas planas de policarbonato, de 4 mm de espesor, fijadas mecánicamente, con una pendiente mayor del 10%.
Suministro y montaje de cobertura de faldones de cubiertas inclinadas, con una pendiente mayor del 10%, con placas translúcidas planas de policarbonato, de 4 mm de espesor, con una transmisión de luminosidad del 90%, fijadas mecánicamente a cualquier tipo de correa estructural (no incluida en este precio). Incluso parte proporcional de elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo110a | m² | Placa translúcida plana de policarbonato, de 4 mm de espesor, con una transmisión de luminosidad del 90%. (material) | 1.000 | 4.67 | 4.67 |
| mt13lpo112a | m² | Perfil en H de policarbonato para placa translúcida plana de policarbonato, de 4 mm de espesor. (material) | 1.000 | 2.20 | 2.20 |
| mt13lpo114a | m² | Perfil en U de policarbonato para placa translúcida plana de policarbonato, de 4 mm de espesor. (material) | 2.000 | 0.63 | 1.26 |
| mt13lpo040a | m | Pieza de cumbrera, color negro, para cubiertas de placas. (material) | 0.100 | 4.04 | 0.40 |
| mt13lpo020a | m | Pieza de remate perimetral para cubiertas de placas. (material) | 0.100 | 3.38 | 0.34 |
| mt13lpo070a | Ud | Aireador de 86x47 cm, para cubiertas de placas. (material) | 0.020 | 52.27 | 1.05 |
| mt13blw120 | Ud | Tornillo autotaladrante para fijación de placas. (material) | 2.000 | 0.29 | 0.58 |
| mo051 | h | Oficial 1ª pailero. (mano de obra) | 0.101 | 3.17 | 0.32 |
| mo098 | h | Ayudante pailero. (mano de obra) | 0.101 | 2.26 | 0.23 |
| % | % | Herramienta menor | 2 % | 11.05 | 0.22 |
|  |  | Costes directos |  |  | 11.27 |
