# Piezas especiales para cubierta inclinada de placas asfálticas

- Propiedad del archivo: CYPE Ingenieros S.A.
- Formato: FIEBDC-3/2016
- Programa: Generador de precios de la construcción. CYPE Ingenieros, S.A.
- Fecha: 14/12/2023
- Ámbito geográfico: Colombia
- Divisa: COP
- Costes indirectos: 3 %
- Gastos generales: 13 %
- Beneficio industrial: 6 %
- IVA: 16 %

## Q Cubiertas

### QU Componentes de cubiertas inclinadas y curvas

#### QUA De placas asfálticas

**QUA012** Ud Piezas especiales para cubierta inclinada de placas asfálticas.
Claraboya de cúpula practicable parabólica, con apertura proyectante, de 36 cm de anchura, 42 cm de longitud y 15 cm de altura, con placa rectangular de perfil ondulado, de 89x66 cm, para cubierta inclinada, con una pendiente mayor del 10%. Incluso accesorios de fijación de las piezas a las placas.
Incluye: Replanteo y colocación de las piezas especiales sobre las láminas de cubierta. Fijación de las piezas a las placas.
Criterio de medición de proyecto: Número de unidades previstas, según documentación gráfica de Proyecto.
Criterio de medición de obra: Se medirá el número de unidades realmente ejecutadas según especificaciones de Proyecto.

| Código | Ud | Descripción | Rendimiento | Precio | Importe |
|---|---|---|---|---|---|
| mt21clo010a | Ud | Claraboya de cúpula practicable parabólica, con apertura proyectante, de 36 cm de anchura, 42 cm de longitud y 15 cm de altura, con placa rectangular de perfil ondulado, de 89x66 cm, para cubierta de placas asfálticas. (material) | 1 | 353931.59 | 353931.590 |
| mt13lpo032c | Ud | Clavo, para fijación sobre soporte de madera. (material) | 16 | 182.02 | 2912.320 |
| mo051 | h | Oficial 1ª pailero. (mano de obra) | 0.282 | 25299.64 | 7134.498 |
| mo098 | h | Ayudante pailero. (mano de obra) | 0.169 | 18408.45 | 3111.028 |
| % | % | Herramienta menor | 2 % | 367089.436 | 7341.789 |
|  |  | Costes directos |  |  | 374431.225 |
