# Cobertura de placas de fibrocemento sin amianto

- Propiedad del archivo: CYPE Ingenieros S.A.
- Formato: FIEBDC-3/2016
- Programa: Generador de precios de la construcción. CYPE Ingenieros, S.A.
- Fecha: 17/06/2025
- Ámbito geográfico: Colombia
- Divisa: COP
- Costes indirectos: 3 %
- Gastos generales: 13 %
- Beneficio industrial: 6 %
- IVA: 16 %

## Q Cubiertas

### QU Componentes de cubiertas inclinadas y curvas

#### QUC De placas de fibrocemento sin amianto

**QUC010** m² Cobertura de placas de fibrocemento sin amianto.
Cobertura de placas onduladas de fibrocemento sin amianto de 3000 mm de longitud, 1100 mm de anchura y 6 mm de espesor, color arcilla; Euroclase A1 de reacción al fuego, para cubierta inclinada, con una pendiente mayor del 10%, colocadas con un solape de la placa superior de 150 mm y fijadas mecánicamente a cualquier tipo de correa estructural. Incluso accesorios de fijación de las placas y burlete de sellado autoadhesivo para la estanqueidad del solape de placas.
Criterio de valoración económica: El precio no incluye la superficie soporte ni los puntos singulares y las piezas especiales de la cobertura.
Incluye: Limpieza de la superficie soporte. Fijación de las placas. Sellado de juntas.
Criterio de medición de proyecto: Superficie del faldón medida en verdadera magnitud, según documentación gráfica de Proyecto.
Criterio de medición de obra: Se medirá, en verdadera magnitud, la superficie realmente ejecutada según especificaciones de Proyecto.

| Código | Ud | Descripción | Rendimiento | Precio | Importe |
|---|---|---|---|---|---|
| mt13eur010a | Ud | Placa ondulada de fibrocemento sin amianto, de 3000 mm de longitud, 1100 mm de anchura y 6 mm de espesor, color arcilla; Euroclase A1 de reacción al fuego. (material) | 0.351 | 150813.14 | 52935.412 |
| mt13eur110a | m | Burlete autoadhesivo, para el sellado de estanqueidad de los solapes entre placas onduladas de fibrocemento sin amianto. (material) | 1.1 | 2194.86 | 2414.346 |
| mt13eur100a | Ud | Kit de accesorios de fijación, para placas onduladas de fibrocemento sin amianto. (material) | 1 | 34086.77 | 34086.770 |
| mo051 | h | Oficial 1ª pailero. (mano de obra) | 0.159 | 37753.36 | 6002.784 |
| mo098 | h | Ayudante pailero. (mano de obra) | 0.117 | 27459.1 | 3212.715 |
| % | % | Herramienta menor | 2 % | 98652.027 | 1973.041 |
|  |  | Costes directos |  |  | 100625.068 |

Residuos:
- colocación: mt13eur010a; factor de residuo 0.0248

## Recursos

**mt13eur010a** Ud Placa ondulada de fibrocemento sin amianto
Datos técnicos: Coste energético 6.360 MJ; Emisión de CO2 7.139 kg; Código LER 17 01 01; Masa del elemento 46 kg; Volumen 0.030667 m3
Residuos:
- embalaje: re170201 Madera. (componente de residuo); rendimiento 0.001 kg; Código LER 17 02 01; Masa del elemento 1 kg; Volumen 0.000909 m3
- embalaje: re170203 Plástico. (componente de residuo); rendimiento 0.05 kg; Código LER 17 02 03; Masa del elemento 1 kg; Volumen 0.001667 m3
