# Chapado en paramento vertical

- Propiedad del archivo: CYPE INGENIEROS, S.A.
- Formato: FIEBDC-3/2002
- Ámbito geográfico: Colombia
- Divisa: COP
- Costes indirectos: 3.00 %
- Gastos generales: 13.00 %
- Beneficio industrial: 6.00 %
- IVA: 16.00 %

**RCP025** m² Chapado en paramento vertical, hasta 3 m de altura, con plaquetas de mármol Blanco Macael, acabado pulido, 30,5x30,5x1 cm, fijado con adhesivo cementoso mejorado, C2 TE, con deslizamiento reducido y tiempo abierto ampliado, gris; y rejuntado con mortero de juntas cementoso, CG1, para junta mínima (entre 1,5 y 3 mm), con la misma tonalidad de las piezas.
Chapado en paramento vertical, hasta 3 m de altura, con plaquetas calibradas y biseladas de mármol Blanco Macael, acabado pulido, de 30,5x30,5x1 cm, recibido con adhesivo cementoso mejorado, C2 TE, con deslizamiento reducido y tiempo abierto ampliado, gris. Rejuntado con mortero de juntas cementoso, CG1, para junta mínima (entre 1,5 y 3 mm), con la misma tonalidad de las piezas. Incluso cajas en muro, cortes, ingletes, juntas y piezas especiales.
Incluye: Limpieza y humectación del paramento a revestir. Colocación y aplomado de miras de referencia. Tendido de hilos entre miras. Preparación de la piedra natural, salpicándola con lechada de cemento y arena por la cara interior. Colocación de las plaquetas. Comprobación del aplomado, nivel y alineación de la hilada de plaquetas. Rejuntado. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19pmn010a | m² | Plaqueta pulida, calibrada y biselada de mármol nacional, Blanco Macael, 30,5x30,5x1 cm. (material) | 1.050 | 116684.40 | 122518.62 |
| mt09mcr021q | kg | Adhesivo cementoso mejorado, C2 TE, con deslizamiento reducido y tiempo abierto ampliado, color gris. (material) | 2.500 | 1099.87 | 2749.68 |
| mt09mcr060c | kg | Mortero de juntas cementoso, CG1, para junta mínima entre 1,5 y 3 mm. (material) | 0.100 | 1283.18 | 128.32 |
| mo022 | h | Oficial 1ª colocador de piedra natural. (mano de obra) | 1.130 | 13844.46 | 15644.24 |
| mo060 | h | Ayudante colocador de piedra natural. (mano de obra) | 0.452 | 10324.57 | 4666.71 |
| % | % | Herramienta menor | 2 % | 145707.57 | 2914.15 |
|  |  | Costes directos |  |  | 148621.72 |
