# Revestimiento mural interior con lámina de aluminio

- Propiedad del archivo: CYPE Ingenieros S.A.
- Formato: FIEBDC-3/2016
- Programa: Generador de precios de la construcción. CYPE Ingenieros, S.A.
- Fecha: 30/10/2025
- Ámbito geográfico: Colombia
- Divisa: COP
- Costes indirectos: 3 %
- Gastos generales: 13 %
- Beneficio industrial: 6 %
- IVA: 16 %

## R Revestimientos

### RD Decorativos

#### RDE Metálicos

**RDE020** m² Revestimiento mural interior con lámina de aluminio.
Revestimiento mural interior con lámina de aluminio anodizado natural, de 0,6 mm de espesor. Colocación en obra: con tornillos de acero galvanizado sobre subestructura soporte formada por perfiles omega de acero galvanizado, de 85 mm de anchura, con una separación de 600 mm. Incluso anclajes mecánicos para la fijación de la subestructura soporte al paramento.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.66 | 6822.49 | 11325.333 |
| mt26aaa033a | Ud | Anclaje mecánico con chazo de nylon y tornillo de acero galvanizado, de cabeza avellanada. (material) | 12 | 991.57 | 11898.840 |
| mt29pme020a | m² | Lámina de aluminio anodizado natural, de 0,6 mm de espesor, para revestimiento de paramentos, trabajada en taller. (material) | 1.05 | 103823.29 | 109014.455 |
| mt29pme045a | Ud | Tornillo autotaladrante de acero inoxidable, con cabeza redondeada, para fijación vista de láminas de aluminio y de acero. Incluso lacado de la cabeza en el mismo color de la chapa. (material) | 9.33 | 1546.89 | 14432.484 |
| mo018 | h | Oficial 1ª cerrajero. (mano de obra) | 0.266 | 37228.57 | 9902.800 |
| mo059 | h | Ayudante cerrajero. (mano de obra) | 0.266 | 27521.68 | 7320.767 |
| % | % | Herramienta menor | 2 % | 163894.679 | 3277.894 |
|  |  | Costes directos |  |  | 167172.573 |

Residuos:
- colocación: mt29pme030a Perfil omega de acero galvanizado, de 85 mm de anchura; factor de residuo 0.0160606
- colocación: mt26aaa033a Anclaje mecánico con chazo de nylon y tornillo de acero galvanizado, de cabeza avellanada; factor de residuo 0.00430435
- colocación: mt29pme020a Lámina de aluminio anodizado natural, de 0,6 mm de espesor, para revestimiento de paramentos, trabajada en taller; factor de residuo 0.024
- colocación: mt29pme045a; factor de residuo 0.00378788

## Recursos

**mt29pme030a** m Perfil omega de acero galvanizado, de 85 mm de anchura
Datos técnicos: Coste energético 17.116 MJ; Emisión de CO2 1.716 kg; Código LER 17 04 05; Masa del elemento 0.66 kg; Volumen 0.000314 m3
Residuos:
- embalaje: re170203 Plástico. (componente de residuo); rendimiento 0.006 kg; Código LER 17 02 03; Masa del elemento 1 kg; Volumen 0.001667 m3

**mt26aaa033a** Ud Anclaje mecánico con chazo de nylon y tornillo de acero galvanizado, de cabeza avellanada
Datos técnicos: Coste energético 1.605 MJ; Emisión de CO2 0.133 kg; Código LER 17 04 05; Masa del elemento 0.046 kg; Volumen 0.000022 m3
Residuos:
- embalaje: re150101 Envases de papel y cartón. (componente de residuo); rendimiento 0.001 kg; Código LER 15 01 01; Masa del elemento 1 kg; Volumen 0.001333 m3

**mt29pme020a** m² Lámina de aluminio anodizado natural, de 0,6 mm de espesor, para revestimiento de paramentos, trabajada en taller
Datos técnicos: Coste energético 187.322 MJ; Emisión de CO2 14.102 kg; Código LER 17 04 02; Masa del elemento 1.62 kg; Volumen 0.00108 m3
Residuos:
- embalaje: re170203 Plástico; rendimiento 0.022 kg

**mt29pme045a** Ud Tornillo autotaladrante de acero inoxidable
Datos técnicos: Coste energético 0.341 MJ; Emisión de CO2 0.049 kg; Código LER 17 04 05; Masa del elemento 0.0066 kg; Volumen 0.000003 m3
Residuos:
- embalaje: re150101 Envases de papel y cartón; rendimiento 0.001 kg
