# Revestimiento de escalera de terrazo

- Propiedad del archivo: CYPE Ingenieros S.A.
- Formato: FIEBDC-3/2016
- Programa: Generador de precios de la construcción. CYPE Ingenieros, S.A.
- Fecha: 12/02/2025
- Ámbito geográfico: Colombia
- Divisa: COP
- Costes indirectos: 3 %
- Gastos generales: 13 %
- Beneficio industrial: 6 %
- IVA: 16 %

## R Revestimientos

### RE Peldaños

#### REC De terrazo

**REC010** Ud Revestimiento de escalera de terrazo.
Revestimiento de escalera de ida y vuelta, de dos tramos rectos con meseta intermedia con 17 peldaños de 100 cm de anchura mediante el montaje de los siguientes elementos: peldañeado formado por peldaño prefabricado de terrazo, en "L", para interiores, uso normal, micrograno (menor o igual a 6 mm), color Marfil, longitud hasta 110 cm, con profundidad de huella de 23-32 cm y altura de contrahuella de 13-20 cm, pulido en fábrica de entre 3 y 5 cm de espesor, cara y cantos pulidos; zanquín de terrazo micrograno (menor o igual a 6 mm), color Marfil, de una pieza a montacaballo, colocado en un lateral, recibido todo ello con mortero de cemento 1:6, con arena de miga, sobre un peldañeado previo (no incluido en este precio). Incluso revestimiento de mesetas y rejuntado con la misma tonalidad de las piezas.
Incluye: Replanteo y trazado de peldaños. Corte de las piezas y formación de encajes en esquinas y rincones. Humectación del peldañeado. Colocación con mortero del primer peldaño. Tendido de cordeles. Colocación de las piezas. Colocación del zanquín. Relleno de juntas. Limpieza del tramo.
Criterio de medición de proyecto: Número de unidades previstas, según documentación gráfica de Proyecto.
Criterio de medición de obra: Se medirá el número de unidades realmente ejecutadas según especificaciones de Proyecto.

| Código | Ud | Descripción | Rendimiento | Precio | Importe |
|---|---|---|---|---|---|
| mt09mor010c | m³ | Mortero de cemento CEM II/B-P 32,5 N tipo M-5, confeccionado en obra con 250 kg/m³ de cemento y una proporción en volumen 1/6. (material) | 0.197 | 243757.87 | 48020.300 |
| mt18ppt010fa | Ud | Peldaño prefabricado de terrazo, en "L", para interiores, uso normal, micrograno (menor o igual a 6 mm), color Marfil, longitud hasta 110 cm, con profundidad de huella de 23-32 cm y altura de contrahuella de 13-20 cm, pulido en fábrica. (material) | 17 | 81682.09 | 1388595.530 |
| mt18zpt010m | m | Zanquín de terrazo micrograno (menor o igual a 6 mm), para interiores, color Marfil, de una pieza a montacaballo, para peldaño en "L". (material) | 6.8 | 46272.71 | 314654.428 |
| mt18btl010gb | m² | Piezas de terrazo para interior, uso normal, micrograno (menor o igual a 6 mm), formato nominal 33x33 cm, color Marfil, con un primer pulido en fábrica, para pulido y abrillantado final en obra. (material) | 1.05 | 26644.26 | 27976.473 |
| mt18rtl010gb | m | Guardaescoba de terrazo micrograno (menor o igual a 6 mm) para interior, color Marfil, 33x7 cm, con el canto rebajado y un grado de pulido de 220. (material) | 2 | 8151.53 | 16303.060 |
| mt01ara010a | m³ | Arena con granulometría de 0 a 5 mm de diámetro, limpia. (material) | 0.02 | 35946.05 | 718.921 |
| mo023 | h | Oficial 1ª colocador de pisos. (mano de obra) | 4.718 | 27792.28 | 131123.977 |
| mo061 | h | Ayudante colocador de pisos. (mano de obra) | 4.718 | 20774.17 | 98012.534 |
| % | % | Herramienta menor | 2 % | 2025405.223 | 40508.104 |
|  |  | Costes directos |  |  | 2065913.327 |

Residuos:
- colocación: mt09mor010c; factor de residuo 0.0036
- colocación: mt18ppt010fa; factor de residuo 0.0123
- colocación: mt18zpt010m; factor de residuo 0.0123
- colocación: mt18btl010gb; factor de residuo 0.0188215
- colocación: mt18rtl010gb; factor de residuo 0.0123
- colocación: mt01ara010a Arena con granulometría de 0 a 5 mm de diámetro, limpia; factor de residuo 0.003

## Recursos

**mt09mor010c** m³ Mortero de cemento CEM II/B-P 32,5 N tipo M-5
Datos técnicos: Coste energético 3724.000 MJ; Emisión de CO2 323.000 kg; Código LER 17 01 01; Masa del elemento 1900 kg; Volumen 1.266667 m3

**mt18ppt010fa** Ud Peldaño prefabricado de terrazo
Datos técnicos: Coste energético 45.979 MJ; Emisión de CO2 4.261 kg; Código LER 17 01 07; Masa del elemento 26.51 kg; Volumen 0.021208 m3
Residuos:
- embalaje: re170201 Madera. (componente de residuo); rendimiento 0.026 kg; Código LER 17 02 01; Masa del elemento 1 kg; Volumen 0.000909 m3
- embalaje: re170203 Plástico. (componente de residuo); rendimiento 0.014 kg; Código LER 17 02 03; Masa del elemento 1 kg; Volumen 0.001667 m3

**mt18zpt010m** m Zanquín de terrazo micrograno (menor o igual a 6 mm)
Datos técnicos: Coste energético 18.163 MJ; Emisión de CO2 1.131 kg; Código LER 17 01 07; Masa del elemento 6.9 kg; Volumen 0.00552 m3
Residuos:
- embalaje: re170201 Madera; rendimiento 0.04 kg
- embalaje: re170203 Plástico; rendimiento 0.021 kg

**mt18btl010gb** m² Piezas de terrazo para interior
Datos técnicos: Coste energético 100.049 MJ; Emisión de CO2 9.545 kg; Código LER 17 01 07; Masa del elemento 59.5 kg; Volumen 0.0476 m3
Residuos:
- embalaje: re170201 Madera; rendimiento 0.042 kg
- embalaje: re170203 Plástico; rendimiento 0.022 kg

**mt18rtl010gb** m Guardaescoba de terrazo micrograno (menor o igual a 6 mm) para interior
Datos técnicos: Coste energético 68.337 MJ; Emisión de CO2 6.310 kg; Código LER 17 01 07; Masa del elemento 39.27 kg; Volumen 0.031416 m3
Residuos:
- embalaje: re170201 Madera; rendimiento 0.04 kg
- embalaje: re170203 Plástico; rendimiento 0.021 kg

**mt01ara010a** m³ Arena con granulometría de 0 a 5 mm de diámetro, limpia
Datos técnicos: Coste energético 146.250 MJ; Emisión de CO2 7.800 kg; Código LER 01 04 09; Masa del elemento 1950 kg; Volumen 1.21875 m3
