# Barniz al agua para madera

- Propiedad del archivo: CYPE Ingenieros S.A.
- Formato: FIEBDC-3/2016
- Programa: Generador de precios de la construcción. CYPE Ingenieros, S.A.
- Fecha: 14/12/2023
- Ámbito geográfico: Colombia
- Divisa: COP
- Costes indirectos: 3 %
- Gastos generales: 13 %
- Beneficio industrial: 6 %
- IVA: 16 %

## R Revestimientos

### RM Pinturas y tratamientos sobre soporte de madera

#### RMB Barnices

**RMB025** m² Barniz al agua para madera.
Aplicación manual de dos manos de barniz al agua para exterior, a poro cerrado, acabado brillante, incoloro, aplicado con brocha, rodillo o pistola, sin diluir, (rendimiento: 0,063 l/m² cada mano); previa aplicación de una mano de fondo acuoso protector, insecticida, fungicida y termicida para interior y exterior, (rendimiento: 0,22 l/m²), sobre superficie de revestimiento mural de madera, en exteriores.
Criterio de valoración económica: El precio incluye la protección de los elementos del entorno que puedan verse afectados durante los trabajos, pero no incluye la preparación del soporte.
Incluye: Aplicación de una mano de fondo. Aplicación de dos manos de acabado.
Criterio de medición de proyecto: Superficie medida según documentación gráfica de Proyecto.
Criterio de medición de obra: Se medirá la superficie realmente ejecutada según especificaciones de Proyecto.

| Código | Ud | Descripción | Rendimiento | Precio | Importe |
|---|---|---|---|---|---|
| mt27prj020a | l | Fondo acuoso protector, insecticida, fungicida y termicida para interior y exterior, transparente e incoloro, destinado al tratamiento preventivo de la madera, aplicado por pulverización, pincelado o inmersión. (material) | 0.22 | 51225.73 | 11269.661 |
| mt27baj040a | l | Barniz al agua para exterior, a poro cerrado, incoloro, acabado brillante, a base de copolímeros acrílicos en dispersión acuosa, con resistencia a los rayos UV, para aplicar con brocha, rodillo o pistola. (material) | 0.126 | 39426.55 | 4967.745 |
| mo038 | h | Maestro pintor. (mano de obra) | 0.271 | 24621.15 | 6672.332 |
| mo076 | h | Ayudante pintor. (mano de obra) | 0.056 | 18408.45 | 1030.873 |
| % | % | Herramienta menor | 2 % | 23940.611 | 478.812 |
|  |  | Costes directos |  |  | 24419.423 |

Residuos:
- colocación: mt27prj020a; factor de residuo 0.03
- colocación: mt27baj040a; factor de residuo 0.0275

## Recursos

**mt27prj020a** l Fondo acuoso protector
Datos técnicos: Coste energético 0.629 MJ; Emisión de CO2 0.033 kg; Código LER 17 09 04; Masa del elemento 1 kg; Volumen 0.000667 m3
Residuos:
- embalaje: re150104 Envases metálicos. (componente de residuo); rendimiento 0.064 kg; Código LER 15 01 04; Masa del elemento 1 kg; Volumen 0.001667 m3

**mt27baj040a** l Barniz al agua para exterior
Datos técnicos: Coste energético 33.612 MJ; Emisión de CO2 1.995 kg; Código LER 08 01 11; Masa del elemento 1.04 kg; Volumen 0.001156 m3
Residuos:
- embalaje: re150104 Envases metálicos; rendimiento 0.057 kg
