# Pintura plástica con textura lisa

- Propiedad del archivo: CYPE INGENIEROS, S.A.
- Formato: FIEBDC-3/2002
- Ámbito geográfico: Colombia
- Divisa: COP
- Costes indirectos: 3.00 %
- Gastos generales: 13.00 %
- Beneficio industrial: 6.00 %
- IVA: 16.00 %

**RNP010** m² Pintura plástica con textura lisa, color blanco, acabado mate, sobre soporte prelacado y/o pintado con toda la superficie en buen estado, de metal, lavado a alta presión con agua y una solución de agua y lejía al 10%, aclarado y secado, aplicación de dos manos de acabado con pintura plástica (rendimiento: 0,25 l/m² cada mano).
Formación de capa de pintura plástica con textura lisa, color blanco, acabado mate, sobre soporte de metal, mediante aplicación de dos manos de acabado con pintura plástica, a base de copolímeros acrílicos en dispersión acuosa, dióxido de titanio, pigmentos extendedores seleccionados y pigmentos anticorrosivos, exenta de plomo y de cromatos, con un espesor mínimo de película seca de 240 micras por mano (rendimiento: 0,25 l/m² cada mano). Incluso parte proporcional de preparación del soporte mediante lavado a alta presión con agua y una solución de agua y lejía al 10%, aclarado y secado.
Incluye: Preparación y limpieza del soporte. Aplicación de las manos de acabado.
Criterio de medición de proyecto: Superficie medida según documentación gráfica de Proyecto, con el mismo criterio que el soporte base.
Criterio de medición de obra: Se medirá la superficie realmente ejecutada según especificaciones de Proyecto, con el mismo criterio que el soporte base.

| Código | Ud | Descripción | Rendimiento | Precio | Importe |
|---|---|---|---|---|---|
| mt27pfj130a | l | Solución de agua y lejía al 10%. (material) | 0.300 | 11780.44 | 3534.13 |
| mt27pir090aa | l | Pintura plástica a base de copolímeros acrílicos en dispersión acuosa, dióxido de titanio, pigmentos extendedores seleccionados y pigmentos anticorrosivos, exenta de plomo y de cromatos, color blanco, acabado mate, textura lisa, antimoho y resistente a los rayos UV, para aplicar pistola. (material) | 0.500 | 33138.37 | 16569.19 |
| mq07ple010bg | Ud | Alquiler diario de cesta elevadora de brazo articulado, motor diesel, de 16 m de altura máxima de trabajo, incluso mantenimiento y seguro de responsabilidad civil. (maquinaria) | 0.010 | 246017.62 | 2460.18 |
| mo038 | h | Maestro pintor. (mano de obra) | 0.174 | 19843.71 | 3452.81 |
| mo076 | h | Ayudante pintor. (mano de obra) | 0.174 | 14628.70 | 2545.39 |
| % | % | Herramienta menor | 2 % | 28561.70 | 571.23 |
|  |  | Costes directos |  |  | 29132.93 |
