# Parquet mosaico lamparquet de tablillas de madera de roble de 250x50x10 mm, colocado con adhesivo a rompejuntas

- Propiedad del archivo: CYPE INGENIEROS, S.A.
- Formato: FIEBDC-3/2002
- Ámbito geográfico: Colombia
- Divisa: COP
- Costes indirectos: 3.00 %
- Gastos generales: 13.00 %
- Beneficio industrial: 6.00 %
- IVA: 16.00 %

**RSM030** m² Parquet mosaico lamparquet de tablillas de madera de roble de 250x50x10 mm, colocado con adhesivo a rompejuntas.
Parquet mosaico lamparquet, formado por tablillas de madera de roble, de 250x50x10 mm, adosadas unas a otras pero no unidas entre sí, colocadas con adhesivo a base de poliuretano a rompejuntas. Incluso acuchillado, lijado, plastecido, aplicación de fondos y barnizado final con tres manos de barniz de poliuretano de dos componentes P-6/8.
Incluye: Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt18mva040 | kg | Adhesivo de reacción de poliuretano, para pegado de madera. (material) | 1.100 | 7884.72 | 8673.19 |
| mt18mpm020a | m² | Tablilla de lamparquet, madera maciza de roble, 250x50x10 mm. (material) | 1.020 | 29952.47 | 30551.52 |
| mt27tmp010 | l | Barniz de poliuretano de dos componentes P-6/8. (material) | 0.900 | 23597.24 | 21237.52 |
| mq08war160 | h | Lijadora de aplicación en pisos de madera, equipada con rodillos para lija y sistema de aspiración. (maquinaria) | 0.150 | 8173.09 | 1225.96 |
| mo025 | h | Oficial 1ª instalador de pisos de madera. (mano de obra) | 0.960 | 13844.46 | 13290.68 |
| mo063 | h | Ayudante instalador de pavimentos de madera. (mano de obra) | 0.395 | 10324.57 | 4078.21 |
| % | % | Herramienta menor | 2 % | 79057.08 | 1581.14 |
|  |  | Costes directos |  |  | 80638.22 |
