# Cielo raso continuo de placas de escayola

- Propiedad del archivo: CYPE Ingenieros S.A.
- Formato: FIEBDC-3/2016
- Programa: Generador de precios de la construcción. CYPE Ingenieros, S.A.
- Fecha: 26/03/2024
- Ámbito geográfico: Colombia
- Divisa: COP
- Costes indirectos: 3 %
- Gastos generales: 13 %
- Beneficio industrial: 6 %
- IVA: 16 %

## R Revestimientos

### RT Cielos rasos en interiores

#### RTA Continuos, de placas de escayola

**RTA010** m² Cielo raso continuo de placas de escayola.
Cielo raso continuo suspendido, situado a una altura menor de 4 m, constituido por placas de escayola con nervaduras, de 100x60 cm, con canto recto y acabado liso, suspendidas de la losa mediante estopadas colgantes de pasta de escayola y fibras vegetales, repartidas uniformemente (3 fijaciones/m²) y separadas de los paramentos verticales un mínimo de 5 mm. Incluso pasta de escayola para el pegado de los bordes de las placas y rejuntado de la cara vista y enlucido final.
Incluye: Trazado en los muros del nivel del cielo raso. Colocación y fijación de las estopadas. Corte de las placas. Colocación de las placas. Resolución de encuentros y puntos singulares. Realización de orificios para el paso de los tubos de la instalación eléctrica. Enlucido de las placas con pasta de escayola. Paso de la canalización de protección del cableado eléctrico.
Criterio de medición de proyecto: Superficie medida entre paramentos, según documentación gráfica de Proyecto, sin descontar huecos para instalaciones.
Criterio de medición de obra: Se medirá la superficie realmente ejecutada según especificaciones de Proyecto, sin descontar huecos para instalaciones.

| Código | Ud | Descripción | Rendimiento | Precio | Importe |
|---|---|---|---|---|---|
| mt12fpe010b | m² | Placa de escayola con nervaduras, de 100x60 cm y de 8 mm de espesor (20 mm de espesor total, incluyendo las nervaduras), con canto recto y acabado liso, sin revestir, para cielos rasos. (material) | 1.05 | 8337.74 | 8754.627 |
| mt12fac010 | kg | Fibras vegetales en rollos. (material) | 0.22 | 3619.28 | 796.242 |
| mt09pes010 | m³ | Pasta de escayola. (material) | 0.006 | 365846.74 | 2195.080 |
| mo035 | h | Oficial 1ª de cielos rasos. (mano de obra) | 0.238 | 25476.92 | 6063.507 |
| mo117 | h | Peón colocador de cielos rasos. (mano de obra) | 0.238 | 18348.75 | 4367.003 |
| % | % | Herramienta menor | 2 % | 22176.459 | 443.529 |
|  |  | Costes directos |  |  | 22619.988 |

Residuos:
- colocación: mt12fpe010b; factor de residuo 0.021
- colocación: mt12fac010 Fibras vegetales en rollos; factor de residuo 0.0175
- colocación: mt09pes010 Pasta de escayola; factor de residuo 0.0053

## Recursos

**mt12fpe010b** m² Placa de escayola con nervaduras
Datos técnicos: Coste energético 22.696 MJ; Emisión de CO2 1.009 kg; Código LER 17 08 02; Masa del elemento 6.6 kg; Volumen 0.0066 m3
Residuos:
- embalaje: re170203 Plástico. (componente de residuo); rendimiento 0.004 kg; Código LER 17 02 03; Masa del elemento 1 kg; Volumen 0.001667 m3

**mt12fac010** kg Fibras vegetales en rollos
Datos técnicos: Coste energético 25.100 MJ; Emisión de CO2 -1.720 kg; Código LER 20 02 01; Masa del elemento 1 kg; Volumen 0.000667 m3

**mt09pes010** m³ Pasta de escayola
Datos técnicos: Coste energético 2846.250 MJ; Emisión de CO2 107.250 kg; Código LER 17 08 02; Masa del elemento 825 kg; Volumen 0.825 m3
