# Cielo raso registrable de placas de escayola. Sistema "KNAUF"

- Propiedad del archivo: CYPE Ingenieros S.A.
- Formato: FIEBDC-3/2016
- Programa: Generador de precios de la construcción. CYPE Ingenieros, S.A.
- Fecha: 26/03/2024
- Ámbito geográfico: Colombia
- Divisa: COP
- Costes indirectos: 3 %
- Gastos generales: 13 %
- Beneficio industrial: 6 %
- IVA: 16 %

## R Revestimientos

### RT Cielos rasos en interiores

#### RTB Registrables, de placas de escayola

**RTB026** m² Cielo raso registrable de placas de escayola. Sistema "KNAUF".
Cielo raso registrable suspendido, situado a una altura menor de 4 m. Sistema D142a.es "KNAUF", constituido por: ESTRUCTURA: perfilería vista, de acero galvanizado, color blanco, con suela de 24 mm de anchura, comprendiendo perfiles primarios EASY T - 24/38/3700 mm "KNAUF", perfiles secundarios EASY T - 24/32/600 mm "KNAUF" y perfiles secundarios EASY T - 24/32/1200 mm "KNAUF", suspendidos de la losa o elemento soporte con piezas de cuelgue rápido Twist "KNAUF", y varillas; PLACAS: placas de escayola con los bordes cuadrados, acabado rugoso, modelo Raffaello R "KNAUF", de 600x600 mm y 15 mm de espesor. Incluso perfiles angulares EASY L HP Anticorrosión - 20/20/3050 mm "KNAUF", fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado. (material) | 0.4 | 13056.22 | 5222.488 |
| mt12pek030 | Ud | Varilla de cuelgue "KNAUF" de 100 cm. (material) | 1 | 1032.17 | 1032.170 |
| mt12pek060d | Ud | Pieza de cuelgue rápido Twist "KNAUF", para cielos rasos suspendidos. (material) | 1 | 2647.7 | 2647.700 |
| mt12pfk060ca | m | Perfil primario EASY T - 24/38/3700 mm "KNAUF", color blanco, de acero galvanizado. (material) | 0.84 | 5227.85 | 4391.394 |
| mt12pfk060ga | m | Perfil secundario EASY T - 24/32/600 mm "KNAUF", color blanco, de acero galvanizado. (material) | 1.67 | 5227.85 | 8730.510 |
| mt12pfk060ha | m | Perfil secundario EASY T - 24/32/1200 mm "KNAUF", color blanco, de acero galvanizado. (material) | 0.84 | 5227.85 | 4391.394 |
| mt12ppk100aa | m² | Placa de escayola con los bordes cuadrados, acabado rugoso, modelo Raffaello R "KNAUF", de 600x600 mm 15 mm de espesor, para colocar sobre perfilería vista con suela de 24 mm de anchura, en cielos rasos registrables. (material) | 1.02 | 20321.59 | 20728.022 |
| mo035 | h | Oficial 1ª de cielos rasos. (mano de obra) | 0.26 | 25476.92 | 6623.999 |
| mo073 | h | Ayudante de cielos rasos. (mano de obra) | 0.26 | 19044.65 | 4951.609 |
| % | % | Herramienta menor | 2 % | 58719.286 | 1174.386 |
|  |  | Costes directos |  |  | 59893.672 |

Residuos:
- colocación: mt12pfk050v Perfil angular EASY L HP Anticorrosión - 20/20/3050 mm "KNAUF", color blanco, de acero galvanizado; factor de residuo 0.0053
- colocación: mt12pek060d Pieza de cuelgue rápido Twist "KNAUF", para cielos rasos suspendidos; factor de residuo 0.02
- colocación: mt12pfk060ca Perfil primario EASY T - 24/38/3700 mm "KNAUF", color blanco, de acero galvanizado; factor de residuo 0.0162207
- colocación: mt12pfk060ga Perfil secundario EASY T - 24/32/600 mm "KNAUF", color blanco, de acero galvanizado; factor de residuo 0.0162192
- colocación: mt12pfk060ha Perfil secundario EASY T - 24/32/1200 mm "KNAUF", color blanco, de acero galvanizado; factor de residuo 0.0162192
- colocación: mt12ppk100aa; factor de residuo 0.021

## Recursos

**mt12pfk050v** m Perfil angular EASY L HP Anticorrosión - 20/20/3050 mm "KNAUF", color blanco, de acero galvanizado
Datos técnicos: Coste energético 31.268 MJ; Emisión de CO2 0.970 kg; Código LER 17 04 05; Masa del elemento 0.23 kg; Volumen 0.00011 m3
Residuos:
- embalaje: re170203 Plástico. (componente de residuo); rendimiento 0.008 kg; Código LER 17 02 03; Masa del elemento 1 kg; Volumen 0.001667 m3

**mt12pek060d** Ud Pieza de cuelgue rápido Twist "KNAUF", para cielos rasos suspendidos
Datos técnicos: Coste energético 5.371 MJ; Emisión de CO2 0.273 kg; Código LER 17 04 05; Masa del elemento 0.3 kg; Volumen 0.000143 m3
Residuos:
- embalaje: re170203 Plástico; rendimiento 0.025 kg

**mt12pfk060ca** m Perfil primario EASY T - 24/38/3700 mm "KNAUF", color blanco, de acero galvanizado
Datos técnicos: Coste energético 38.988 MJ; Emisión de CO2 1.201 kg; Código LER 17 04 05; Masa del elemento 0.29 kg; Volumen 0.000138 m3
Residuos:
- embalaje: re170203 Plástico; rendimiento 0.006 kg

**mt12pfk060ga** m Perfil secundario EASY T - 24/32/600 mm "KNAUF", color blanco, de acero galvanizado
Datos técnicos: Coste energético 35.011 MJ; Emisión de CO2 1.080 kg; Código LER 17 04 05; Masa del elemento 0.26 kg; Volumen 0.000124 m3
Residuos:
- embalaje: re170203 Plástico; rendimiento 0.006 kg

**mt12pfk060ha** m Perfil secundario EASY T - 24/32/1200 mm "KNAUF", color blanco, de acero galvanizado
Datos técnicos: Coste energético 35.011 MJ; Emisión de CO2 1.080 kg; Código LER 17 04 05; Masa del elemento 0.26 kg; Volumen 0.000124 m3
Residuos:
- embalaje: re170203 Plástico; rendimiento 0.006 kg

**mt12ppk100aa** m² Placa de escayola con los bordes cuadrados
Datos técnicos: Coste energético 30.909 MJ; Emisión de CO2 1.374 kg; Código LER 17 08 02; Masa del elemento 9.03 kg; Volumen 0.00903 m3
Residuos:
- embalaje: re170203 Plástico; rendimiento 0.004 kg
