# Cielo raso registrable de paneles de lana de roca

- Propiedad del archivo: CYPE Ingenieros S.A.
- Formato: FIEBDC-3/2016
- Programa: Generador de precios de la construcción. CYPE Ingenieros, S.A.
- Fecha: 19/05/2025
- Ámbito geográfico: Colombia
- Divisa: COP
- Costes indirectos: 3 %
- Gastos generales: 13 %
- Beneficio industrial: 6 %
- IVA: 16 %

## R Revestimientos

### RT Cielos rasos en interiores

#### RTF Registrables, de fibras minerales

**RTF005** m² Cielo raso registrable de paneles de lana de roca.
Cielo raso registrable suspendido, situado a una altura menor de 4 m, constituido por: ESTRUCTURA: perfilería vista T 24, con suela de 24 mm de anchura, de acero galvanizado, color blanco, comprendiendo perfiles primarios y secundarios, suspendidos de la losa o elemento soporte con varillas y cuelgues; PANELES: paneles acústicos autoportantes de lana de roca, compuestos por módulos de 600x600x15 mm, acabado liso color blanco con canto recto. Incluso perfiles angulares, fijaciones para el anclaje de los perfiles y accesorios de montaje.
Incluye: Replanteo de los ejes de la trama modular. Nivelación y fijación de los perfiles perimetrales. Replanteo de los perfiles primarios de la trama. Señalización de los puntos de anclaje a la losa. Nivelación y suspensión de los perfiles primarios y secundarios de la trama. Corte de los paneles. Colocación de los paneles. Resolución de encuentros y puntos singulares.
Criterio de medición de proyecto: Superficie medida entre paramentos, según documentación gráfica de Proyecto, sin descontar huecos para instalaciones.
Criterio de medición de obra: Se medirá la superficie realmente ejecutada según especificaciones de Proyecto, sin descontar huecos para instalaciones.

| Código | Ud | Descripción | Rendimiento | Precio | Importe |
|---|---|---|---|---|---|
| mt16pag010a | m² | Panel acústico autoportante de lana mineral, de resistencia térmica 0,4 m²K/W, Euroclase A1 de reacción al fuego, compuesto por módulos de 600x600x15 mm, acabado liso color blanco con canto recto para perfilería vista T 24. (material) | 1.02 | 102423.44 | 104471.909 |
| mt12fpg040ij | m | Perfil primario T 24 24x38x3700 mm, color blanco, de acero galvanizado. (material) | 0.7 | 2261.36 | 1582.952 |
| mt12fpg040la | m | Perfil secundario T 24 24x38x600 mm, color blanco, de acero galvanizado. (material) | 1.5 | 2261.36 | 3392.040 |
| mt12fpg030hk | m | Perfil angular 24/24/3000 mm, color blanco, de acero galvanizado. (material) | 0.4 | 1662.77 | 665.108 |
| mt12fac020b | Ud | Varilla metálica de acero galvanizado de 6 mm de diámetro. (material) | 2 | 1097.08 | 2194.160 |
| mt12fac050 | Ud | Accesorios para la instalación de cielos rasos registrables. (material) | 1 | 5519.71 | 5519.710 |
| mo015 | h | Oficial 1ª montador de falsos techos. (mano de obra) | 0.213 | 37753.36 | 8041.466 |
| mo082 | h | Ayudante montador de falsos techos. (mano de obra) | 0.213 | 27459.1 | 5848.788 |
| % | % | Herramienta menor | 2 % | 131716.133 | 2634.323 |
|  |  | Costes directos |  |  | 134350.456 |

Residuos:
- colocación: mt16pag010a; factor de residuo 0.037888
- colocación: mt12fpg040ij Perfil primario T 24 24x38x3700 mm, color blanco, de acero galvanizado; factor de residuo 0.0188
- colocación: mt12fpg040la Perfil secundario T 24 24x38x600 mm, color blanco, de acero galvanizado; factor de residuo 0.0188
- colocación: mt12fpg030hk Perfil angular 24/24/3000 mm, color blanco, de acero galvanizado; factor de residuo 0.0188
- colocación: mt12fac020b Varilla metálica de acero galvanizado de 6 mm de diámetro; factor de residuo 0.0188

## Recursos

**mt16pag010a** m² Panel acústico autoportante de lana mineral
Datos técnicos: Coste energético 118.313 MJ; Emisión de CO2 3.136 kg; Código LER 17 06 04; Masa del elemento 2 kg; Volumen 0.003333 m3
Residuos:
- embalaje: re170203 Plástico. (componente de residuo); rendimiento 0.028 kg; Código LER 17 02 03; Masa del elemento 1 kg; Volumen 0.001667 m3

**mt12fpg040ij** m Perfil primario T 24 24x38x3700 mm, color blanco, de acero galvanizado
Datos técnicos: Coste energético 72.078 MJ; Emisión de CO2 2.211 kg; Código LER 17 04 05; Masa del elemento 0.54 kg; Volumen 0.000257 m3
Residuos:
- embalaje: re170203 Plástico; rendimiento 0.005 kg

**mt12fpg040la** m Perfil secundario T 24 24x38x600 mm, color blanco, de acero galvanizado
Datos técnicos: Coste energético 72.078 MJ; Emisión de CO2 2.211 kg; Código LER 17 04 05; Masa del elemento 0.54 kg; Volumen 0.000257 m3
Residuos:
- embalaje: re170203 Plástico; rendimiento 0.005 kg

**mt12fpg030hk** m Perfil angular 24/24/3000 mm, color blanco, de acero galvanizado
Datos técnicos: Coste energético 5.504 MJ; Emisión de CO2 0.536 kg; Código LER 17 04 05; Masa del elemento 0.2 kg; Volumen 0.000095 m3
Residuos:
- embalaje: re170203 Plástico; rendimiento 0.005 kg

**mt12fac020b** Ud Varilla metálica de acero galvanizado de 6 mm de diámetro
Datos técnicos: Coste energético 3.803 MJ; Emisión de CO2 0.261 kg; Código LER 17 04 05; Masa del elemento 0.055 kg; Volumen 0.000026 m3
Residuos:
- embalaje: re170203 Plástico; rendimiento 0.025 kg
