# Cielo raso registrable de lamas metálicas

- Propiedad del archivo: CYPE Ingenieros S.A.
- Formato: FIEBDC-3/2016
- Programa: Generador de precios de la construcción. CYPE Ingenieros, S.A.
- Fecha: 12/02/2025
- Ámbito geográfico: Colombia
- Divisa: COP
- Costes indirectos: 3 %
- Gastos generales: 13 %
- Beneficio industrial: 6 %
- IVA: 16 %

## R Revestimientos

### RT Cielos rasos en interiores

#### RTL Registrables, metálicos

**RTL025** m² Cielo raso registrable de lamas metálicas.
Cielo raso registrable suspendido, situado a una altura menor de 4 m, constituido por: ESTRUCTURA: entramado metálico oculto fijado a la losa o elemento soporte con varillas; LAMAS METÁLICAS: lamas horizontales de superficie lisa, de aluminio lacado, y de 85 mm de anchura, separadas 15 mm, con perfiles intermedios para la unión de las lamas entre sí. Incluso perfiles angulares, fijaciones para el anclaje de los perfiles y accesorios de montaje.
Incluye: Replanteo de los ejes de la trama modular. Nivelación y fijación de los perfiles perimetrales. Señalización de los puntos de anclaje a la losa o elemento soporte. Nivelación y suspensión de los perfiles primarios y secundarios de la trama. Corte y encaje de las lamas. Resolución de encuentros y puntos singulares. Formación de huecos para recepción de posibles elementos de anclaje y/o instalaciones.
Criterio de medición de proyecto: Superficie medida entre paramentos, según documentación gráfica de Proyecto, sin descontar huecos para instalaciones.
Criterio de medición de obra: Se medirá la superficie realmente ejecutada según especificaciones de Proyecto, sin descontar huecos para instalaciones.

| Código | Ud | Descripción | Rendimiento | Precio | Importe |
|---|---|---|---|---|---|
| mt12fla100cg | m | Lama horizontal de superficie lisa, de aluminio prelacado, de 85 mm de anchura y 0,45 mm de espesor, con 15 mm de separación, sin aislamiento acústico, color blanco, para cielos rasos registrables con entramado oculto. (material) | 10.2 | 5111.52 | 52137.504 |
| mt12fpg010bgj | m | Perfil 28/41/4000 mm, de 0,6 mm de espesor, color blanco, de lámina de acero galvanizado, acabado troquelado, para la colocación de lamas horizontales cada 100 mm, en cielos rasos registrables. (material) | 1 | 4697.22 | 4697.220 |
| mt12fpg020b | m | Perfil 20/15/4000 mm, de 0,5 mm de espesor, color blanco, de lámina de acero galvanizado, para colocar entre lamas con 15 mm de separación. (material) | 10 | 2635.66 | 26356.600 |
| mt12fpg030aa | m | Perfil en U 20/15/3000 mm, color blanco, de aluminio lacado. (material) | 1 | 2244.23 | 2244.230 |
| mt12fpg050c | Ud | Clip de plástico, para la fijación entre lamas o bandejas metálicas y los perfiles de remate perimetral, en cielos rasos registrables. (material) | 4 | 156.58 | 626.320 |
| mt12psg190 | Ud | Varilla de cuelgue. (material) | 1.25 | 1004.69 | 1255.863 |
| mt12psg220 | Ud | Fijación compuesta por chazo y tornillo 5x27. (material) | 1.25 | 172.98 | 216.225 |
| mo015 | h | Oficial 1ª montador de falsos techos. (mano de obra) | 0.271 | 28562.29 | 7740.381 |
| mo082 | h | Ayudante montador de falsos techos. (mano de obra) | 0.271 | 20774.17 | 5629.800 |
| % | % | Herramienta menor | 2 % | 100904.143 | 2018.083 |
|  |  | Costes directos |  |  | 102922.226 |

Residuos:
- colocación: mt12fla100cg; factor de residuo 0.048
- colocación: mt12fpg010bgj; factor de residuo 0.0170294
- colocación: mt12fpg020b; factor de residuo 0.0188
- colocación: mt12fpg030aa Perfil en U 20/15/3000 mm, color blanco, de aluminio lacado; factor de residuo 0.048
- colocación: mt12psg190 Varilla de cuelgue; factor de residuo 0.02

## Recursos

**mt12fla100cg** m Lama horizontal de superficie lisa
Datos técnicos: Coste energético 11.116 MJ; Emisión de CO2 0.785 kg; Código LER 17 04 02; Masa del elemento 0.097 kg; Volumen 0.000065 m3
Residuos:
- embalaje: re170203 Plástico. (componente de residuo); rendimiento 0.005 kg; Código LER 17 02 03; Masa del elemento 1 kg; Volumen 0.001667 m3

**mt12fpg010bgj** m Perfil 28/41/4000 mm
Datos técnicos: Coste energético 90.677 MJ; Emisión de CO2 2.780 kg; Código LER 17 04 05; Masa del elemento 0.68 kg; Volumen 0.000324 m3
Residuos:
- embalaje: re170203 Plástico; rendimiento 0.005 kg

**mt12fpg020b** m Perfil 20/15/4000 mm
Datos técnicos: Coste energético 24.349 MJ; Emisión de CO2 0.753 kg; Código LER 17 04 05; Masa del elemento 0.18 kg; Volumen 0.000086 m3
Residuos:
- embalaje: re170203 Plástico; rendimiento 0.005 kg

**mt12fpg030aa** m Perfil en U 20/15/3000 mm, color blanco, de aluminio lacado
Datos técnicos: Coste energético 4.868 MJ; Emisión de CO2 0.338 kg; Código LER 17 04 02; Masa del elemento 0.04 kg; Volumen 0.000027 m3
Residuos:
- embalaje: re170203 Plástico; rendimiento 0.005 kg

**mt12fpg050c** Ud Clip de plástico
Datos técnicos: Coste energético 0.153 MJ; Emisión de CO2 0.067 kg
Residuos:
- embalaje: re150101 Envases de papel y cartón. (componente de residuo); rendimiento 0.072 kg; Código LER 15 01 01; Masa del elemento 1 kg; Volumen 0.001333 m3

**mt12psg190** Ud Varilla de cuelgue
Datos técnicos: Coste energético 5.371 MJ; Emisión de CO2 0.273 kg; Código LER 17 04 05; Masa del elemento 0.3 kg; Volumen 0.000143 m3
Residuos:
- embalaje: re170203 Plástico; rendimiento 0.025 kg
