# Cielo raso continuo de placas de yeso natural (GRG)

- Propiedad del archivo: CYPE Ingenieros S.A.
- Formato: FIEBDC-3/2016
- Programa: Generador de precios de la construcción. CYPE Ingenieros, S.A.
- Fecha: 26/03/2024
- Ámbito geográfico: Colombia
- Divisa: COP
- Costes indirectos: 3 %
- Gastos generales: 13 %
- Beneficio industrial: 6 %
- IVA: 16 %

## R Revestimientos

### RT Cielos rasos en interiores

#### RTN Continuos, de placas de yeso natural

**RTN001** m² Cielo raso continuo de placas de yeso natural (GRG).
Cielo raso continuo suspendido, liso, 13+18, situado a una altura menor de 4 m, con nivel de calidad del acabado Q3, constituido por: ESTRUCTURA: estructura metálica de acero galvanizado de maestras primarias 47/18 mm con una modulación de 400 mm y suspendidas de la losa o elemento soporte de concreto con horquillas de cuelgue y varillas; PLACAS: una capa de placas de yeso natural (GRG), sin cartón, estándar / - 600 / 1200 / 13 / con los bordes longitudinales desiguales. Incluso banda estanca autoadhesiva, perfiles angular, fijaciones para el anclaje de los perfiles, tornillería para la fijación de las placas, pasta de juntas; pasta de acabado, masilla monocomponente; para el sellado de encuentros perimetrales y accesorios de montaje.
Incluye: Replanteo de los ejes de la estructura metálica. Colocación de la banda acústica. Nivelación y fijación de los perfiles perimetrales. Señalización de los puntos de anclaje a la losa o elemento soporte. Nivelación y suspensión de los perfiles primarios. Corte de las placas. Fijación de las placas. Resolución de encuentros y puntos singulares. Tratamiento de juntas. Sellado de encuentros. Extendido de la pasta de acabado.
Criterio de medición de proyecto: Superficie medida entre paramentos, según documentación gráfica de Proyecto, sin descontar huecos para instalaciones.
Criterio de medición de obra: Se medirá la superficie realmente ejecutada según especificaciones de Proyecto, sin deducir los huecos de superficie menor de 1 m².

| Código | Ud | Descripción | Rendimiento | Precio | Importe |
|---|---|---|---|---|---|
| mt12pna080a | m | Banda estanca autoadhesiva, de espuma de polietileno reticulado de celdas cerradas, de 30 mm de anchura; para la estanqueidad de la base y el aislamiento acústico del perímetro en muros divisorios interiores y trasdosados de placas. (material) | 1.36 | 706.63 | 961.017 |
| mt12pna100a | m | Perfil angular, de acero galvanizado, fabricado mediante laminación en frío, de 3000 mm de longitud, 30x30 mm de sección y 0,60 mm de espesor, para la realización de trasdosados autoportantes y techos. (material) | 0.4 | 2359.23 | 943.692 |
| mt12pna025a | Ud | Fijación compuesta por chazo y tornillo de cabeza avellanada, de 5x30 mm. (material) | 1.36 | 208.82 | 283.995 |
| mt12pna028a | Ud | Chazo de expansión M6. (material) | 1.36 | 350.29 | 476.394 |
| mt12pna027a | m | Varilla roscada galvanizada, de 6 mm de diámetro y 1000 mm de longitud, con dos tuercas y una arandela. (material) | 1.36 | 1605.82 | 2183.915 |
| mt12pna120a | Ud | Horquilla de cuelgue, para maestra 47/18. (material) | 1.36 | 508.92 | 692.131 |
| mt12pna090a | m | Maestra 47/18 de lámina de acero galvanizado, de 47 mm de anchura y 0,60 mm de espesor. (material) | 3 | 3270.76 | 9812.280 |
| mt12pna010ad | m² | Placa de yeso natural (GRG), sin cartón, estándar / - 600 / 1200 / 13 / con los bordes longitudinales desiguales, formada por un alma de yeso de origen natural reforzada por la inclusión en la masa de fibra de vidrio; Euroclase A1 de reacción al fuego. (material) | 1.02 | 12612.52 | 12864.770 |
| mt12pna020b | Ud | Tornillo autoperforante, con cabeza de trompeta, de 25 mm de longitud, para instalación de placas de yeso natural (GRG) sobre perfiles de espesor inferior a 6 mm. (material) | 18 | 45.71 | 822.780 |
| mt12pna030bp | kg | Pasta de juntas, de fraguado normal (60 minutos), con aditivo hidrófugo; para aplicación manual o mecánica sin cinta de juntas. (material) | 0.11 | 5806.94 | 638.763 |
| mt12pna030ow | kg | Pasta de acabado, de fraguado lento (90 minutos). (material) | 0.11 | 2302.94 | 253.323 |
| mt12pna040b | Ud | Cartucho de 300 cm³ de masilla monocomponente; para el sellado de encuentros perimetrales. (material) | 0.033 | 10884.65 | 359.193 |
| mo015 | h | Oficial 1ª montador de falsos techos. (mano de obra) | 0.326 | 26179.17 | 8534.409 |
| mo082 | h | Ayudante montador de falsos techos. (mano de obra) | 0.121 | 19044.65 | 2304.403 |
| % | % | Herramienta menor | 2 % | 41131.065 | 822.621 |
|  |  | Costes directos |  |  | 41953.686 |

Residuos:
- colocación: mt12pna080a; factor de residuo 0.06
- colocación: mt12pna100a; factor de residuo 0.0188
- colocación: mt12pna028a Chazo de expansión M6; factor de residuo 0.00488889
- colocación: mt12pna090a Maestra 47/18 de lámina de acero galvanizado, de 47 mm de anchura y 0,60 mm de espesor; factor de residuo 0.0188
- colocación: mt12pna020b; factor de residuo 0.00533333
- colocación: mt12pna030bp; factor de residuo 0.0075
- colocación: mt12pna030ow Pasta de acabado, de fraguado lento (90 minutos); factor de residuo 0.03

## Recursos

**mt12pna080a** m Banda estanca autoadhesiva
Datos técnicos: Coste energético 0.960 MJ; Emisión de CO2 0.035 kg; Código LER 17 06 04; Masa del elemento 0.0063 kg; Volumen 0.00001 m3
Residuos:
- embalaje: re170203 Plástico. (componente de residuo); rendimiento 0.001 kg; Código LER 17 02 03; Masa del elemento 1 kg; Volumen 0.001667 m3

**mt12pna100a** m Perfil angular, de acero galvanizado
Datos técnicos: Coste energético 40.258 MJ; Emisión de CO2 1.239 kg; Código LER 17 04 05; Masa del elemento 0.3 kg; Volumen 0.000143 m3
Residuos:
- embalaje: re170203 Plástico; rendimiento 0.005 kg

**mt12pna028a** Ud Chazo de expansión M6
Datos técnicos: Coste energético 0.091 MJ; Emisión de CO2 0.006 kg; Código LER 17 04 05; Masa del elemento 0.009 kg; Volumen 0.000004 m3
Residuos:
- embalaje: re150101 Envases de papel y cartón. (componente de residuo); rendimiento 0.001 kg; Código LER 15 01 01; Masa del elemento 1 kg; Volumen 0.001333 m3

**mt12pna090a** m Maestra 47/18 de lámina de acero galvanizado, de 47 mm de anchura y 0,60 mm de espesor
Datos técnicos: Coste energético 66.774 MJ; Emisión de CO2 2.049 kg; Código LER 17 04 05; Masa del elemento 0.5 kg; Volumen 0.000238 m3
Residuos:
- embalaje: re170203 Plástico; rendimiento 0.005 kg

**mt12pna020b** Ud Tornillo autoperforante
Datos técnicos: Coste energético 0.015 MJ; Emisión de CO2 0.002 kg; Código LER 17 04 05; Masa del elemento 0.0015 kg
Residuos:
- embalaje: re150101 Envases de papel y cartón; rendimiento 0.001 kg

**mt12pna030bp** kg Pasta de juntas
Datos técnicos: Coste energético 13.573 MJ; Emisión de CO2 0.475 kg; Código LER 17 08 02; Masa del elemento 1 kg; Volumen 0.001 m3
Residuos:
- embalaje: re170203 Plástico; rendimiento 0.028 kg

**mt12pna030ow** kg Pasta de acabado, de fraguado lento (90 minutos)
Datos técnicos: Coste energético 5.138 MJ; Emisión de CO2 0.246 kg; Código LER 17 08 02; Masa del elemento 1 kg; Volumen 0.001 m3
Residuos:
- embalaje: re170203 Plástico; rendimiento 0.02 kg
