# Impronta de escayola, para decoración de techo o pared

- Propiedad del archivo: CYPE Ingenieros S.A.
- Formato: FIEBDC-3/2016
- Programa: Generador de precios de la construcción. CYPE Ingenieros, S.A.
- Fecha: 26/03/2024
- Ámbito geográfico: Colombia
- Divisa: COP
- Costes indirectos: 3 %
- Gastos generales: 13 %
- Beneficio industrial: 6 %
- IVA: 16 %

## R Revestimientos

### RT Cielos rasos en interiores

#### RTP Prefabricados de escayola

**RTP210** Ud Impronta de escayola, para decoración de techo o pared.
Impronta de escayola, de 60 cm de diámetro, para decoración de techo o pared, recibida con cola para escayola. Incluso accesorios de fijación.
Incluye: Replanteo de la pieza. Humectación de la base de fijación. Extendido de la cola. Colocación y rejuntado de la pieza.
Criterio de medición de proyecto: Número de unidades previstas, según documentación gráfica de Proyecto.
Criterio de medición de obra: Se medirá el número de unidades realmente colocadas según especificaciones de Proyecto.

| Código | Ud | Descripción | Rendimiento | Precio | Importe |
|---|---|---|---|---|---|
| mt12rea130a | Ud | Impronta de escayola, de 60 cm de diámetro. (material) | 1.05 | 37143.87 | 39001.064 |
| mt09eyc030 | kg | Cola para escayola. (material) | 0.62 | 737.59 | 457.306 |
| mo035 | h | Oficial 1ª de cielos rasos. (mano de obra) | 0.226 | 25476.92 | 5757.784 |
| % | % | Herramienta menor | 2 % | 45216.154 | 904.323 |
|  |  | Costes directos |  |  | 46120.477 |
