# Hornacina de escayola

- Propiedad del archivo: CYPE Ingenieros S.A.
- Formato: FIEBDC-3/2016
- Programa: Generador de precios de la construcción. CYPE Ingenieros, S.A.
- Fecha: 26/03/2024
- Ámbito geográfico: Colombia
- Divisa: COP
- Costes indirectos: 3 %
- Gastos generales: 13 %
- Beneficio industrial: 6 %
- IVA: 16 %

## R Revestimientos

### RT Cielos rasos en interiores

#### RTP Prefabricados de escayola

**RTP340** Ud Hornacina de escayola.
Hornacina lisa, de escayola, de 80x43x19 cm, recibida con cola para escayola. Incluso accesorios de fijación.
Incluye: Replanteo de la pieza. Humectación de la base de fijación. Extendido de la cola. Colocación y rejuntado de la pieza.
Criterio de medición de proyecto: Número de unidades previstas, según documentación gráfica de Proyecto.
Criterio de medición de obra: Se medirá el número de unidades realmente colocadas según especificaciones de Proyecto.

| Código | Ud | Descripción | Rendimiento | Precio | Importe |
|---|---|---|---|---|---|
| mt12rea310a | Ud | Hornacina lisa, de escayola, de 80x43x19 cm. (material) | 1.05 | 133989.77 | 140689.259 |
| mt09eyc030 | kg | Cola para escayola. (material) | 0.05 | 737.59 | 36.880 |
| mo035 | h | Oficial 1ª de cielos rasos. (mano de obra) | 0.237 | 25476.92 | 6038.030 |
| % | % | Herramienta menor | 2 % | 146764.169 | 2935.283 |
|  |  | Costes directos |  |  | 149699.452 |
