# FIEBDC-3

- Propiedad del archivo: CYPE INGENIEROS, S.A.
- Formato: FIEBDC-3/2002
- Ámbito geográfico: Colombia
- Costes indirectos: 3.00 %
- Gastos generales: 13.00 %
- Beneficio industrial: 6.00 %
- IVA: 16.00 %

| Código | Ud | Descripción | Precio |
|---|---|---|---|
| mo008 | h | Oficial 1ª plomero. (mano de obra) | 3.17 |
| mo107 | h | Ayudante plomero. (mano de obra) | 2.26 |

**UAI010** m Sumidero longitudinal de mampostería, de 400 mm de ancho interior y 600 mm de alto, con rejilla de acero galvanizado, carga de rotura 15 kN.
Formación de sumidero longitudinal con paredes de mampostería de ladrillo cerámico macizo, recibido con mortero de cemento, confeccionado en obra, dosificación 1:6, enfoscada y bruñida interiormente con mortero de cemento, confeccionado en obra, con aditivo hidrófugo, dosificación 1:3, con rejilla y marco de acero galvanizado, de 400 mm de ancho interior y 600 mm de alto, carga de rotura 15 kN, realizado sobre solera de concreto simple f'c=210 kg/cm² (21 MPa), clase de exposición F0 S0 P0 C0, tamaño máximo del agregado 19 mm, manejabilidad blanda de 15 cm de espesor. Incluso parte proporcional de piezas especiales, recibido, sifón en línea registrable colocado a la salida del sumidero para garantizar el sello hidráulico, incluyendo el relleno del trasdós con concreto y sin incluir la excavación. Totalmente montado, conexionado a la red general de desagüe y probado.
Incluye: Replanteo y trazado del sumidero. Eliminación de las tierras sueltas en el fondo previamente excavado. Fundido y compactación del concreto en formación de solera. Formación de la obra de mampostería con ladrillos, previamente humedecidos, colocados con mortero. Formación de agujeros para conexionado de tubos. Empalme y rejuntado de la tubería al sumidero. Colocación del sifón en línea. Enfoscado y bruñido por el interior con mortero de cemento, redondeando ángulos. Relleno del trasdós. Colocación del marco y la rejilla.
Criterio de medición de proyecto: Longitud medida en proyección horizontal, según documentación gráfica de Proyecto.
Criterio de medición de obra: Se medirá, en proyección horizontal, la longitud realmente ejecutada según especificaciones de Proyecto.

| Código | Ud | Descripción | Rendimiento | Precio | Importe |
|---|---|---|---|---|---|
| mt10hmf050qde | m³ | Concreto simple f'c=210 kg/cm² (21 MPa), clase de exposición F0 S0 P0 C0, tamaño máximo del agregado 19 mm, manejabilidad blanda, fabricado en planta, según NSR-10 y ACI 318. (material) | 1.248 | 79.74 | 99.52 |
| mt04lma010b | Ud | Ladrillo cerámico macizo de elaboración mecánica para revestir, 25x12x5 cm. (material) | 117.000 | 0.14 | 16.38 |
| mt08aaa010a | m³ | Agua. (material) | 0.015 | 0.80 | 0.01 |
| mt01arg005a | t | Arena de cantera, para mortero preparado en obra. (material) | 0.112 | 10.85 | 1.22 |
| mt08cem000d | kg | Cemento gris en sacos. (material) | 23.301 | 0.12 | 2.80 |
| mt08adt010 | kg | Aditivo hidrófugo para impermeabilización de morteros u concretos. (material) | 0.248 | 0.64 | 0.16 |
| mt11rej020e | Ud | Marco y rejilla de acero galvanizado, de 400 mm de ancho y 500 mm de longitud, para canaleta de 400 mm de ancho interior y 600 mm de alto, carga de rotura 15 kN. (material) | 2.000 | 10.37 | 20.74 |
| mt11var120b | Ud | Sifón en línea de PVC, color gris, registrable, con unión macho/hembra, de 110 mm de diámetro. (material) | 0.200 | 23.98 | 4.80 |
| mq06hor010 | h | Concretera. (maquinaria) | 0.050 | 0.17 | 0.01 |
| mo041 | h | Oficial 1ª obra blanca de obra civil. (mano de obra) | 2.009 | 3.07 | 6.17 |
| mo087 | h | Ayudante de obra blanca de obra civil. (mano de obra) | 1.640 | 2.26 | 3.71 |
| % | % | Herramienta menor | 2 % | 155.52 | 3.11 |
|  |  | Costes directos |  |  | 158.63 |
