# Piso deportivo de grama sintética

- Propiedad del archivo: CYPE Ingenieros S.A.
- Formato: FIEBDC-3/2016
- Programa: Generador de precios de la construcción. CYPE Ingenieros, S.A.
- Fecha: 17/06/2025
- Ámbito geográfico: Colombia
- Divisa: COP
- Costes indirectos: 3 %
- Gastos generales: 13 %
- Beneficio industrial: 6 %
- IVA: 16 %

## U Urbanización interior del terreno

### UD Pistas deportivas

#### UDB Pisos de grama sintética

**UDB010** m² Piso deportivo de grama sintética.
Piso deportivo para pista de tenis, formado por grama sintética, color verde, compuesto de mechones rectos prefibrilados de 5/32" de fibra 100% polietileno resistente a los rayos UV, 5000 decitex, 110 micras de espesor, tejidos sobre base de polipropileno reforzada con una capa de fieltro, con termofijado y sellado con látex, de 12 mm de altura de pelo, 14 mm de altura total de moqueta, 2264 g/m² y 49140 mechones/m², con líneas de juego de grama sintética, color blanco, banda de unión de geotextil de polipropileno, de 300 mm de anchura y adhesivo de poliuretano bicomponente, lastrado con 17 kg/m² de agregado silíceo, de granulometría comprendida entre 0,4 y 0,8 mm.
Incluye: Replanteo de las dimensiones de la pista deportiva. Colocación del grama sintética. Lastrado de la superficie. Marcado de líneas.
Criterio de medición de proyecto: Superficie medida según documentación gráfica de Proyecto.
Criterio de medición de obra: Se medirá la superficie realmente ejecutada según especificaciones de Proyecto.

| Código | Ud | Descripción | Rendimiento | Precio | Importe |
|---|---|---|---|---|---|
| mt47cit200ga | m² | Grama sintética, color verde, compuesto de mechones rectos prefibrilados de 5/32" de fibra 100% polietileno resistente a los rayos UV, 5000 decitex, 110 micras de espesor, tejidos sobre base de polipropileno reforzada con una capa de fieltro, con termofijado y sellado con látex, de 12 mm de altura de pelo, 14 mm de altura total de moqueta, 2264 g/m² y 49140 mechones/m², suministrado en rollos. (material) | 1 | 52816.14 | 52816.140 |
| mt47cit260a | kg | Adhesivo de poliuretano bicomponente. (material) | 0.18 | 14547.37 | 2618.527 |
| mt47cit250a | m | Banda de unión de geotextil de polipropileno, de 300 mm de anchura, para pistas de pádel o de tenis, de grama sintética, suministrada en rollos. (material) | 0.4 | 3571.32 | 1428.528 |
| mt47cit004a | kg | Agregado silíceo, de granulometría comprendida entre 0,4 y 0,8 mm, suministrado en sacos. (material) | 17 | 491.47 | 8354.990 |
| mq07cel010 | h | Carretilla elevadora diesel de doble tracción de 8 t. (maquinaria) | 0.003 | 91844.15 | 275.532 |
| mo041 | h | Oficial 1ª obra blanca de obra civil. (mano de obra) | 0.154 | 36735.58 | 5657.279 |
| mo087 | h | Ayudante de obra blanca de obra civil. (mano de obra) | 0.154 | 27459.1 | 4228.701 |
| % | % | Herramienta menor | 2 % | 75379.697 | 1507.594 |
|  |  | Costes directos |  |  | 76887.291 |

Residuos:
- colocación: mt47cit200ga; factor de residuo 0.022
- colocación: mt47cit260a Adhesivo de poliuretano bicomponente; factor de residuo 0.040716
- colocación: mt47cit250a; factor de residuo 0.07
- colocación: mt47cit004a Agregado silíceo, de granulometría comprendida entre 0,4 y 0,8 mm, suministrado en sacos; factor de residuo 0.009

## Recursos

**mt47cit200ga** m² Grama sintética
Datos técnicos: Coste energético 224.180 MJ; Emisión de CO2 11.130 kg; Código LER 17 02 03; Masa del elemento 2.264 kg; Volumen 0.003773 m3
Residuos:
- embalaje: re170203 Plástico. (componente de residuo); rendimiento 0.05 kg; Código LER 17 02 03; Masa del elemento 1 kg; Volumen 0.001667 m3

**mt47cit260a** kg Adhesivo de poliuretano bicomponente
Datos técnicos: Coste energético 144.471 MJ; Emisión de CO2 7.014 kg; Código LER 17 09 04; Masa del elemento 1 kg; Volumen 0.000667 m3
Residuos:
- embalaje: re170203 Plástico; rendimiento 0.003 kg

**mt47cit250a** m Banda de unión de geotextil de polipropileno
Datos técnicos: Coste energético 11.168 MJ; Emisión de CO2 0.358 kg; Código LER 17 06 04; Masa del elemento 0.09 kg; Volumen 0.00015 m3
Residuos:
- embalaje: re170203 Plástico; rendimiento 0.001 kg

**mt47cit004a** kg Agregado silíceo, de granulometría comprendida entre 0,4 y 0,8 mm, suministrado en sacos
Datos técnicos: Coste energético 0.559 MJ; Emisión de CO2 0.028 kg; Código LER 01 04 08; Masa del elemento 1 kg; Volumen 0.000667 m3
Residuos:
- embalaje: re170203 Plástico; rendimiento 0.005 kg
