# Cuadro eléctrico para iluminación de piscina, con transformador eléctrico de 300 W y 230/12 V, para la alimentación de 4 focos

- Propiedad del archivo: CYPE INGENIEROS, S.A.
- Formato: FIEBDC-3/2002
- Ámbito geográfico: Colombia
- Divisa: COP
- Costes indirectos: 3.00 %
- Gastos generales: 13.00 %
- Beneficio industrial: 6.00 %
- IVA: 16.00 %

**UPI010** Ud Cuadro eléctrico para iluminación de piscina, con transformador eléctrico de 300 W y 230/12 V, para la alimentación de 4 focos.
Cuadro eléctrico para iluminación de piscina, con transformador eléctrico de 300 W y 230/12 V, para la alimentación de 4 focos, con las protecciones necesarias y conexión de tierra. Totalmente instalado y en funcionamiento.
Incluye: Replanteo. Colocación de la caja para el cuadro. Montaje de los componentes.
Criterio de medición de proyecto: Número de unidades previstas, según documentación gráfica de Proyecto.
Criterio de medición de obra: Se medirá el número de unidades realmente ejecutadas según especificaciones de Proyecto.

| Código | Ud | Descripción | Rendimiento | Precio | Importe |
|---|---|---|---|---|---|
| mt47pil010d | Ud | Cuadro eléctrico para iluminación de piscina, con transformador eléctrico de 300 W y 230/12 V, para la alimentación de 4 focos, con las protecciones necesarias y conexión de tierra. (material) | 1.000 | 2697292.74 | 2697292.74 |
| mt34www011 | Ud | Material auxiliar para instalación de aparatos de iluminación. (material) | 1.000 | 3298.44 | 3298.44 |
| mo003 | h | Maestro electricista. (mano de obra) | 1.469 | 14232.90 | 20908.13 |
| mo102 | h | Ayudante electricista. (mano de obra) | 1.469 | 10301.50 | 15132.90 |
| % | % | Herramienta menor | 2 % | 2736632.21 | 54732.64 |
|  |  | Costes directos |  |  | 2791364.85 |
