# Pieza de esquina a media caña, de gres esmaltado, color blanco de 24,5x5,2 cm, para revestimiento de vasos de piscina

- Propiedad del archivo: CYPE INGENIEROS, S.A.
- Formato: FIEBDC-3/2002
- Ámbito geográfico: Colombia
- Costes indirectos: 3.00 %
- Gastos generales: 13.00 %
- Beneficio industrial: 6.00 %
- IVA: 16.00 %

**UPT021** Ud Pieza de esquina a media caña, de gres esmaltado, color blanco de 24,5x5,2 cm, para revestimiento de vasos de piscina.
Suministro y colocación de pieza de esquina a media caña, de gres esmaltado, color blanco de 24,5x5,2 cm, para revestimiento de vaso de piscina, recibida con adhesivo cementoso normal, C2 TE, con deslizamiento reducido y tiempo abierto ampliado, color blanco, sobre enfoscado previo de mortero de cemento 1:3 y rejuntado con mortero de juntas de resinas reactivas RG, para junta abierta entre 3 y 15 mm. Incluso parte proporcional de cortes y limpieza final.
Incluye: Limpieza y humectación del paramento a revestir. Enfoscado previo del paramento. Colocación de una regla horizontal al inicio del alicatado. Replanteo de las piezas en el paramento para el despiece de las mismas. Colocación de las piezas empleando llana de goma. Rejuntado con lechada de cemento. Limpieza del paramento.
Criterio de medición de proyecto: Número de unidades previstas, según documentación gráfica de Proyecto.
Criterio de medición de obra: Se medirá el número de unidades realmente ejecutadas según especificaciones de Proyecto.

| Código | Ud | Descripción | Rendimiento | Precio | Importe |
|---|---|---|---|---|---|
| mt18ktc012b | Ud | Pieza de esquina a media caña, de gres esmaltado, color blanco de 24,5x5,2 cm, para revestimiento de vaso de piscina. (material) | 1.000 | 2.17 | 2.17 |
| mt09mcr021r | kg | Adhesivo cementoso mejorado, C2 TE, con deslizamiento reducido y tiempo abierto ampliado, color blanco. (material) | 0.050 | 0.34 | 0.02 |
| mt09mcr080a | kg | Mortero de juntas de resinas reactivas RG, para junta abierta entre 3 y 15 mm. (material) | 0.001 | 5.00 | 0.01 |
| mo024 | h | Maestro enchapador de muros. (mano de obra) | 0.072 | 3.07 | 0.22 |
| % | % | Herramienta menor | 3 % | 2.42 | 0.07 |
|  |  | Costes directos |  |  | 2.49 |
