# Vallado de terreno, de malla de simple torsión

- Propiedad del archivo: CYPE Ingenieros S.A.
- Formato: FIEBDC-3/2016
- Programa: Generador de precios de la construcción. CYPE Ingenieros, S.A.
- Fecha: 17/06/2025
- Ámbito geográfico: Colombia
- Divisa: COP
- Costes indirectos: 3 %
- Gastos generales: 13 %
- Beneficio industrial: 6 %
- IVA: 16 %

## U Urbanización interior del terreno

### UV Cerramientos exteriores

#### UVT Mallas metálicas

**UVT010** m Vallado de terreno, de malla de simple torsión.
Vallado de terreno formado por malla de simple torsión, de 40 mm de paso de malla y 1,8 mm de diámetro, acabado galvanizado y postes de acero galvanizado de 48 mm de diámetro y 1,3 m de altura, empotrados en dados de concreto. Incluso accesorios para la fijación de la malla de simple torsión a los postes metálicos.
Criterio de valoración económica: El precio no incluye la excavación.
Incluye: Replanteo. Colocación de los postes en los pozos. Fundido del concreto. Aplomado y alineación de los postes y tornapuntas. Colocación de la malla.
Criterio de medición de proyecto: Longitud medida según documentación gráfica de Proyecto, deduciendo los huecos de longitud mayor de 1 m.
Criterio de medición de obra: Se medirá la longitud realmente ejecutada según especificaciones de Proyecto, deduciendo los huecos de longitud mayor de 1 m.

| Código | Ud | Descripción | Rendimiento | Precio | Importe |
|---|---|---|---|---|---|
| mt52vst030m | Ud | Poste interior de refuerzo de tubo de acero galvanizado, de 48 mm de diámetro y 1,5 mm de espesor, de 1,3 m de altura, para malla de simple torsión de 1 m de altura, con dos tornapuntas de refuerzo. (material) | 0.03 | 47424.1 | 1422.723 |
| mt52vst030a | Ud | Poste intermedio de tubo de acero galvanizado, de 48 mm de diámetro y 1,5 mm de espesor, de 1,3 m de altura, para malla de simple torsión de 1 m de altura. (material) | 0.3 | 15830.83 | 4749.249 |
| mt52vst030K | Ud | Poste en escuadra de tubo de acero galvanizado, de 48 mm de diámetro y 1,5 mm de espesor, de 1,3 m de altura, para malla de simple torsión de 1 m de altura, con dos tornapuntas de refuerzo. (material) | 0.08 | 47424.1 | 3793.928 |
| mt52vst030y | Ud | Poste extremo de tubo de acero galvanizado, de 48 mm de diámetro y 1,5 mm de espesor, de 1,3 m de altura, para malla de simple torsión de 1 m de altura, con un tornapuntas de refuerzo. (material) | 0.08 | 34089.28 | 2727.142 |
| mt52vst010ig | m² | Malla de simple torsión, de 40 mm de paso de malla y 1,8 mm de diámetro, acabado galvanizado. (material) | 1.02 | 13690.42 | 13964.228 |
| mt52vpm055 | Ud | Accesorios para la fijación de la malla de simple torsión a los postes metálicos. (material) | 1 | 4273.98 | 4273.980 |
| mt10hmf050qde | m³ | Concreto simple f'c=210 kg/cm² (21 MPa), clase de exposición F0 S0 P0 C0, tamaño máximo del agregado 19 mm, manejabilidad blanda, fabricado en planta, según NSR-10 y ACI 318. (material) | 0.015 | 422082.68 | 6331.240 |
| mo087 | h | Ayudante de obra blanca de obra civil. (mano de obra) | 0.159 | 27459.1 | 4365.997 |
| mo011 | h | Oficial 1ª montador. (mano de obra) | 0.106 | 37753.36 | 4001.856 |
| mo080 | h | Ayudante montador. (mano de obra) | 0.106 | 27459.1 | 2910.665 |
| % | % | Herramienta menor | 3 % | 48541.008 | 1456.230 |
|  |  | Costes directos |  |  | 49997.238 |

Residuos:
- colocación: mt52vst010ig Malla de simple torsión, de 40 mm de paso de malla y 1,8 mm de diámetro, acabado galvanizado; factor de residuo 0.0188
- colocación: mt10hmf050qde; factor de residuo 0.00115669

## Recursos

**mt52vst010ig** m² Malla de simple torsión, de 40 mm de paso de malla y 1,8 mm de diámetro, acabado galvanizado
Datos técnicos: Coste energético 22.018 MJ; Emisión de CO2 2.144 kg; Código LER 17 04 05; Masa del elemento 0.8 kg; Volumen 0.000381 m3
Residuos:
- embalaje: re170203 Plástico. (componente de residuo); rendimiento 0.02 kg; Código LER 17 02 03; Masa del elemento 1 kg; Volumen 0.001667 m3

**mt10hmf050qde** m³ Concreto simple f'c=210 kg/cm² (21 MPa)
Datos técnicos: Coste energético 1840.000 MJ; Emisión de CO2 230.000 kg; Código LER 17 01 01; Masa del elemento 2300 kg; Volumen 1.533333 m3
