# Ensayo de baldosas de terrazo

- Propiedad del archivo: CYPE Ingenieros S.A.
- Formato: FIEBDC-3/2016
- Programa: Generador de precios de la construcción. CYPE Ingenieros, S.A.
- Fecha: 26/03/2024
- Ámbito geográfico: Colombia
- Divisa: COP
- Costes indirectos: 3 %
- Gastos generales: 13 %
- Beneficio industrial: 6 %
- IVA: 16 %

## X Control de calidad y ensayos

### XB Pisos

#### XBT De terrazo

**XBT010** Ud Ensayo de baldosas de terrazo.
Ensayos a realizar en laboratorio acreditado en el área técnica correspondiente, sobre una muestra de baldosa de terrazo de uso exterior, tomada en obra, para la determinación de las siguientes características: características geométricas, aspecto y textura. Incluso desplazamiento a obra e informe de resultados.
Incluye: Desplazamiento a obra. Toma de muestras. Realización de ensayos. Redacción de informe de los resultados de los ensayos realizados.
Criterio de medición de proyecto: Ensayo a realizar, según documentación del Plan de control de calidad.

| Código | Ud | Descripción | Rendimiento | Precio | Importe |
|---|---|---|---|---|---|
| mt49des010 | Ud | Repercusión de desplazamiento a obra para la toma de muestras. (material) | 1 | 1677.92 | 1677.920 |
| mt49bco020 | Ud | Toma en obra de muestras de baldosa de cemento (hidráulica, pasta y terrazo), cuyo peso no exceda de 50 kg. (material) | 1 | 70495.6 | 70495.600 |
| mt49bco130a | Ud | Ensayo para determinar las características geométricas, aspecto y textura de una muestra de baldosa de cemento (hidráulica, pasta y terrazo) para uso exterior. (material) | 1 | 67049.05 | 67049.050 |
| mt49bco030 | Ud | Informe de resultados de los ensayos realizados sobre una muestra de baldosa de cemento (hidráulica, pasta y terrazo). (material) | 1 | 217813.05 | 217813.050 |
| % | % | Herramienta menor | 2 % | 357035.620 | 7140.712 |
|  |  | Costes directos |  |  | 364176.332 |
