# Ensayo para determinar el aislamiento acústico

- Propiedad del archivo: CYPE Ingenieros S.A.
- Formato: FIEBDC-3/2016
- Programa: Generador de precios de la construcción. CYPE Ingenieros, S.A.
- Fecha: 17/06/2025
- Ámbito geográfico: Colombia
- Divisa: COP
- Costes indirectos: 3 %
- Gastos generales: 13 %
- Beneficio industrial: 6 %
- IVA: 16 %

## X Control de calidad y ensayos

### XN Acústica

#### XNR Ruido aéreo y de impacto

**XNR010** Ud Ensayo para determinar el aislamiento acústico.
Ensayos para la medición del aislamiento acústico a ruido aéreo y de impacto. Ruido aéreo: en separación entre área protegida y de actividad según ISO 140-4, en separación entre área protegida y cualquier otra según ISO 140-4, en separación entre área habitable y cualquier otra según ISO 140-4, en elemento horizontal según ISO 140-4, en fachada según ISO 140-5. Ruido de impacto: en elemento horizontal según ISO 140-7.
Incluye: Desplazamiento a obra. Realización de ensayos "in situ". Redacción de informe de los resultados de los ensayos realizados.
Criterio de medición de proyecto: Ensayo a realizar, según documentación del Plan de control de calidad.

| Código | Ud | Descripción | Rendimiento | Precio | Importe |
|---|---|---|---|---|---|
| mt49des030 | Ud | Desplazamiento de personal y equipo a obra para la realización de ensayos de aislamiento acústico. (material) | 1 | 502523.66 | 502523.660 |
| mt49ais010a | Ud | Ensayo para la medición de aislamiento acústico a ruido aéreo entre locales, según ISO 140-4. (material) | 4 | 402688.95 | 1610755.800 |
| mt49ais010b | Ud | Ensayo para la medición de aislamiento acústico a ruido aéreo en fachada, según ISO 140-5. (material) | 1 | 402688.95 | 402688.950 |
| mt49ais010c | Ud | Ensayo para la medición de aislamiento acústico a ruido de impacto en elemento horizontal, según ISO 140-7. (material) | 1 | 402688.95 | 402688.950 |
| mt49ais020 | Ud | Informe de resultados de los ensayos de aislamiento acústico. (material) | 1 | 603028.38 | 603028.380 |
| % | % | Herramienta menor | 2 % | 3521685.740 | 70433.715 |
|  |  | Costes directos |  |  | 3592119.455 |
