# Cala para la localización de servicios e instalaciones

- Propiedad del archivo: CYPE INGENIEROS, S.A.
- Formato: FIEBDC-3/2002
- Ámbito geográfico: Colombia
- Divisa: COP
- Costes indirectos: 3.00 %
- Gastos generales: 13.00 %
- Beneficio industrial: 6.00 %
- IVA: 16.00 %

## 0 Actividades preliminares

### 0B Trabajos de campo, ensayos e informes

#### 0BC Calas de inspección

**0BC006** Ud Cala para la localización de servicios e instalaciones.
Cala para la localización de servicios o instalaciones existentes, en cualquier zona de la obra, de hasta 3 m de profundidad, realizada con medios mecánicos. Incluso relleno posterior, compactación y reposición del piso existente.
Incluye: Replanteo general y fijación de los puntos y niveles de referencia. Excavación en sucesivas capas horizontales y extracción de tierras. Relleno de la cala. Compactación. Reposición del piso existente.
Criterio de medición de proyecto: Número de unidades previstas, según documentación gráfica de Proyecto.
Criterio de medición de obra: Se medirá el número de unidades realmente ejecutadas según especificaciones de Proyecto.

| Código | Ud | Descripción | Rendimiento | Precio | Importe |
|---|---|---|---|---|---|
| mq01exn020a | h | Retroexcavadora hidráulica sobre neumáticos, de 105 kW. (maquinaria) | 0.580 | 173259.11 | 100490.28 |
| mq02rod010a | h | Bandeja vibrante de guiado manual, de 170 kg, anchura de trabajo 50 cm, reversible. (maquinaria) | 0.522 | 15886.76 | 8292.89 |
| mq02cia020j | h | Camión cisterna, de 8 m³ de capacidad. (maquinaria) | 0.174 | 396835.17 | 69049.32 |
| mq12bau030b | h | Bomba autoaspirante eléctrica de aguas limpias alta presión, de 3 kW, para un caudal de 30 m³/h. (maquinaria) | 0.580 | 8335.87 | 4834.80 |
| mo020 | h | Oficial 1ª obra blanca. (mano de obra) | 1.642 | 36735.58 | 60319.82 |
| mo113 | h | Peón de obra blanca. (mano de obra) | 1.642 | 26456.35 | 43441.33 |
| % | % | Herramienta menor | 2 % | 286428.44 | 5728.57 |
|  |  | Costes directos |  |  | 292157.01 |
