# Extracción de cilindro de concreto en muro de 150 mm de diámetro y 300 mm de longitud, mediante sonda rotativa, corte, curado, refrentado y ensayo a compresión

- Propiedad del archivo: CYPE INGENIEROS, S.A.
- Formato: FIEBDC-3/2002
- Ámbito geográfico: Colombia
- Divisa: COP
- Costes indirectos: 3.00 %
- Gastos generales: 13.00 %
- Beneficio industrial: 6.00 %
- IVA: 16.00 %

## 0 Actividades preliminares

### 0E Toma de muestras y ensayos para estudio de patologías

#### 0EH Ensayos de información del concreto endurecido

**0EH010** Ud Extracción de cilindro de concreto en muro de 150 mm de diámetro y 300 mm de longitud, mediante sonda rotativa, corte, curado, refrentado y ensayo a compresión.
Ensayo destructivo consistente en la rotura a compresión de cilindro de concreto endurecido de 150 mm de diámetro y 300 mm de longitud, extraída mediante sonda rotativa en muro de concreto. Incluso corte, curado, refrentado y relleno de taladro con mortero epoxi, sin incluir cala ni reposición de revestimientos ni recubrimientos.
Incluye: Extracción de cilindro. Realización del ensayo. Relleno del taladro.
Criterio de medición de proyecto: Número de unidades previstas, según documentación gráfica de Proyecto.
Criterio de medición de obra: Se medirá el número de unidades realmente ejecutadas según especificaciones de Proyecto.

| Código | Ud | Descripción | Rendimiento | Precio | Importe |
|---|---|---|---|---|---|
| mt49hoc030f | Ud | Extracción de cilindro de concreto endurecido de 150 mm de diámetro y 300 mm de longitud mediante sonda rotativa, tallado, refrentado y ensayo para determinar la resistencia a compresión, sin incluir cala ni reposición de revestimientos o recubrimientos. (material) | 1.000 | 475736.76 | 475736.76 |
| mt49hoc040r | Ud | Relleno de taladros con mortero epoxi, de 150 mm de diámetro, en muros. (material) | 1.000 | 69290.89 | 69290.89 |
| % | % | Herramienta menor | 2 % | 545027.65 | 10900.55 |
|  |  | Costes directos |  |  | 555928.20 |
