# Sondeo arqueológico de 1x1x1 m

- Propiedad del archivo: CYPE INGENIEROS, S.A.
- Formato: FIEBDC-3/2002
- Ámbito geográfico: Colombia
- Divisa: COP
- Costes indirectos: 3.00 %
- Gastos generales: 13.00 %
- Beneficio industrial: 6.00 %
- IVA: 16.00 %

## 0 Actividades preliminares

### 0G Trabajos arqueológicos

#### 0GE Excavaciones arqueológicas y transportes

**0GE030** m³ Sondeo arqueológico de 1x1x1 m, en el interior de un edificio de interés histórico, con un grado de complejidad alto, con medios mecánicos, mediante la excavación por niveles naturales o artificiales según método arqueológico.
Sondeo arqueológico de 1x1x1 m, en el interior de un edificio de interés histórico, con un grado de complejidad alto, con medios mecánicos, mediante la excavación por niveles naturales o artificiales según método arqueológico. Incluso toma de datos por parte de equipo arqueológico para informe final de los trabajos, retirada del piso existente en su superficie, con recuperación del mismo, y posterior relleno de la excavación con los restos procedentes de la misma, sin compactación.
Incluye: Ejecución del sondeo. Retirada y acopio de escombros. Carga de escombros sobre contenedor.
Criterio de medición de proyecto: Volumen medido según documentación gráfica de Proyecto.
Criterio de medición de obra: Se medirá el volumen realmente ejecutado según especificaciones de Proyecto.

| Código | Ud | Descripción | Rendimiento | Precio | Importe |
|---|---|---|---|---|---|
| mt51arq010 | Ud | Material fungible para trabajos de arqueología. (material) | 0.013 | 1524692.87 | 19821.01 |
| mt51arq020 | Ud | Material y utillaje para trabajos de arqueología. (material) | 0.006 | 2191746.00 | 13150.48 |
| mq01exn010k | h | Miniretroexcavadora sobre neumáticos, de 43,8 kW. (maquinaria) | 0.927 | 91346.23 | 84677.96 |
| mo000 | h | arqueólogo. (mano de obra) | 1.075 | 17149.84 | 18436.08 |
| mo057 | h | Ayudante arqueólogo. (mano de obra) | 1.075 | 12562.52 | 13504.71 |
| mo112 | h | Ayudante entendido. (mano de obra) | 1.160 | 10101.54 | 11717.79 |
| % | % | Herramienta menor | 2 % | 161308.03 | 3226.16 |
|  |  | Costes directos |  |  | 164534.19 |
