# Sondeo arqueológico de 1x1x1 m

- Propiedad del archivo: CYPE INGENIEROS, S.A.
- Formato: FIEBDC-3/2002
- Ámbito geográfico: Colombia
- Divisa: COP
- Costes indirectos: 3.00 %
- Gastos generales: 13.00 %
- Beneficio industrial: 6.00 %
- IVA: 16.00 %

## 0 Actividades preliminares

### 0G Trabajos arqueológicos

#### 0GE Excavaciones arqueológicas y transportes

**0GE030** m³ Sondeo arqueológico de 1x1x1 m, en el terreno, donde se va a realizar un estudio arqueológico, con un grado de complejidad alto, con medios manuales, mediante la excavación por niveles naturales o artificiales según método arqueológico.
Sondeo arqueológico de 1x1x1 m, en el terreno, donde se va a realizar un estudio arqueológico, con un grado de complejidad alto, con medios manuales, mediante la excavación por niveles naturales o artificiales según método arqueológico. Incluso toma de datos por parte de equipo arqueológico para informe final de los trabajos, retirada del piso existente en su superficie, con recuperación del mismo, y posterior relleno de la excavación con los restos procedentes de la misma, sin compactación.
Incluye: Ejecución del sondeo. Retirada y acopio de escombros. Carga de escombros sobre contenedor.
Criterio de medición de proyecto: Volumen medido según documentación gráfica de Proyecto.
Criterio de medición de obra: Se medirá el volumen realmente ejecutado según especificaciones de Proyecto.

| Código | Ud | Descripción | Rendimiento | Precio | Importe |
|---|---|---|---|---|---|
| mt51arq010 | Ud | Material fungible para trabajos de arqueología. (material) | 0.035 | 1524692.87 | 53364.25 |
| mt51arq020 | Ud | Material y utillaje para trabajos de arqueología. (material) | 0.065 | 2191746.00 | 142463.49 |
| mo000 | h | arqueólogo. (mano de obra) | 5.373 | 17149.84 | 92146.09 |
| mo057 | h | Ayudante arqueólogo. (mano de obra) | 5.373 | 12562.52 | 67498.42 |
| mo112 | h | Ayudante entendido. (mano de obra) | 5.802 | 10101.54 | 58609.14 |
| % | % | Herramienta menor | 2 % | 414081.39 | 8281.63 |
|  |  | Costes directos |  |  | 422363.02 |
