# Sondeo arqueológico en los muros

- Propiedad del archivo: CYPE INGENIEROS, S.A.
- Formato: FIEBDC-3/2002
- Ámbito geográfico: Colombia
- Divisa: COP
- Costes indirectos: 3.00 %
- Gastos generales: 13.00 %
- Beneficio industrial: 6.00 %
- IVA: 16.00 %

## 0 Actividades preliminares

### 0G Trabajos arqueológicos

#### 0GE Excavaciones arqueológicas y transportes

**0GE030** m³ Sondeo arqueológico en los muros, para el estudio de las estratigrafías verticales del edificio, con medios manuales, con la finalidad de determinar la evolución de las diferentes estructuras ejecutadas a lo largo de los años, así como las modificaciones sufridas, con la cronología de las mismas.
Sondeo arqueológico en los muros, para el estudio de las estratigrafías verticales del edificio, con medios manuales, con la finalidad de determinar la evolución de las diferentes estructuras ejecutadas a lo largo de los años, así como las modificaciones sufridas, con la cronología de las mismas. Incluso toma de datos por parte de equipo arqueológico para informe final de los trabajos, retirada del revestimiento existente en su superficie y tapado de la misma con materiales análogos a los existentes.
Incluye: Ejecución del sondeo. Retirada y acopio de escombros. Carga de escombros sobre contenedor.
Criterio de medición de proyecto: Volumen medido según documentación gráfica de Proyecto.
Criterio de medición de obra: Se medirá el volumen realmente ejecutado según especificaciones de Proyecto.

| Código | Ud | Descripción | Rendimiento | Precio | Importe |
|---|---|---|---|---|---|
| mt51arq010 | Ud | Material fungible para trabajos de arqueología. (material) | 0.025 | 1524692.87 | 38117.32 |
| mt51arq020 | Ud | Material y utillaje para trabajos de arqueología. (material) | 0.050 | 2191746.00 | 109587.30 |
| mo000 | h | arqueólogo. (mano de obra) | 4.701 | 17149.84 | 80621.40 |
| mo057 | h | Ayudante arqueólogo. (mano de obra) | 4.701 | 12562.52 | 59056.41 |
| mo112 | h | Ayudante entendido. (mano de obra) | 4.701 | 10101.54 | 47487.34 |
| % | % | Herramienta menor | 2 % | 334869.77 | 6697.40 |
|  |  | Costes directos |  |  | 341567.17 |
