# Alquiler de plataforma suspendida

- Propiedad del archivo: CYPE INGENIEROS, S.A.
- Formato: FIEBDC-3/2002
- Ámbito geográfico: Colombia
- Divisa: COP
- Costes indirectos: 3.00 %
- Gastos generales: 13.00 %
- Beneficio industrial: 6.00 %
- IVA: 16.00 %

## 0 Actividades preliminares

### 0X Andamios y maquinaria de elevación

#### 0XA Andamios

**0XA115** Ud Alquiler de plataforma suspendida.
Alquiler, durante 30 días naturales, de plataforma suspendida de accionamiento manual, de 2 m de longitud, formada por uno o más módulos independientes de 90 cm de anchura, para trabajar en paramentos verticales de hasta 30 m de altura, compuesta por guardaescoba, barandillas, aparejo elevador, cables y estructura de suspensión, sistema anticaídas, pescantes de suspensión en los extremos de los módulos y demás dispositivos de seguridad. Incluso revisión mensual, para garantizar su estabilidad y condiciones de seguridad.
Incluye: Revisión periódica para garantizar su estabilidad y condiciones de seguridad.
Criterio de medición de proyecto: Número de unidades previstas, según documentación gráfica de Proyecto.
Criterio de medición de obra: Amortización en forma de alquiler diario, según condiciones definidas en el contrato suscrito con la empresa suministradora.

| Código | Ud | Descripción | Rendimiento | Precio | Importe |
|---|---|---|---|---|---|
| mq13ats100b | Ud | Alquiler diario de plataforma suspendida de accionamiento manual, de 2 m de longitud, formada por uno o más módulos independientes de 90 cm de anchura, para trabajar en paramentos verticales de hasta 30 m de altura, compuesta por guardaescoba, barandillas, aparejo elevador, cables y estructura de suspensión, sistema anticaídas, pescantes de suspensión en los extremos de los módulos y demás dispositivos de seguridad. (maquinaria) | 30.000 | 8168.74 | 245062.20 |
| % | % | Herramienta menor | 2 % | 245062.20 | 4901.24 |
|  |  | Costes directos |  |  | 249963.44 |
