# Solera de concreto

- Propiedad del archivo: CYPE INGENIEROS, S.A.
- Formato: FIEBDC-3/2002
- Ámbito geográfico: Colombia
- Divisa: COP
- Costes indirectos: 3.00 %
- Gastos generales: 13.00 %
- Beneficio industrial: 6.00 %
- IVA: 16.00 %

## A Acondicionamiento del terreno

### AN Nivelación

#### ANS Soleras

**ANS010** m² Solera de concreto.
Solera de concreto con adición de fibras de 10 cm de espesor, realizada con concreto f'c=170 kg/cm² (17 MPa), clase de exposición F0 S0 P0 C0, tamaño máximo del agregado 19 mm, manejabilidad blanda, preparado en obra y fundido con medios manuales con un contenido de fibras sin función estructural, fibras de vidrio resistentes a los álcalis (AR) de 2 kg/m³, extendido y vibrado manual mediante regla vibrante, sin tratamiento de su superficie; con juntas de retracción de 5 mm de espesor, mediante corte con disco de diamante. Incluso panel de poliestireno expandido de 3 cm de espesor, para la ejecución de juntas de contracción.
Criterio de valoración económica: El precio no incluye la base de la solera.
Incluye: Preparación de la superficie de apoyo del concreto. Replanteo de las juntas de construcción y de dilatación. Tendido de niveles mediante toques, maestras de concreto o reglas. Riego de la superficie base. Formación de juntas de construcción y de juntas perimetrales de dilatación. Conexionado, anclaje y emboquillado de las redes de instalaciones proyectadas. Preparación del concreto. Fundido, extendido y vibrado del concreto. Curado del concreto. Replanteo de las juntas de retracción. Corte del concreto. Limpieza final de las juntas de retracción.
Criterio de medición de proyecto: Superficie medida según documentación gráfica de Proyecto.
Criterio de medición de obra: Se medirá la superficie realmente ejecutada según especificaciones de Proyecto, sin deducir la superficie ocupada por las columnas situados dentro de su perímetro.

| Código | Ud | Descripción | Rendimiento | Precio | Importe |
|---|---|---|---|---|---|
| mt08fic020b | kg | Fibras de vidrio resistentes a los álcalis (AR), con un contenido mínimo de zirconio del 17,1%, de 13 mm de longitud y 13,5 micras de diámetro, con 100 filamentos por hebra unidos entre sí mediante adhesivo, límite elástico 74000 N/mm², resistencia a tracción 1620 MPa, para prevenir fisuras por retracción en elementos de concreto. (material) | 0.200 | 29005.83 | 5801.17 |
| mt08aaa010a | m³ | Agua. (material) | 0.021 | 4983.82 | 104.66 |
| mt01arg000d | m³ | Arena cribada. (material) | 0.050 | 106280.07 | 5314.00 |
| mt01arg001di | m³ | Agregado grueso homogeneizado, de tamaño máximo 19 mm. (material) | 0.089 | 75424.56 | 6712.79 |
| mt08cem000d | kg | Cemento gris en sacos. (material) | 31.500 | 734.29 | 23130.14 |
| mt16pea020c | m² | Panel rígido de poliestireno expandido, mecanizado lateral recto, de 30 mm de espesor, resistencia térmica 0,8 m²K/W, conductividad térmica 0,036 W/(mK), para junta de contracción. (material) | 0.050 | 16607.06 | 830.35 |
| mq06vib020 | h | Regla vibrante de 3 m. (maquinaria) | 0.097 | 17456.74 | 1693.30 |
| mq06cor020 | h | Equipo para corte de juntas en soleras de concreto. (maquinaria) | 0.094 | 35511.58 | 3338.09 |
| mq06hor010 | h | Concretera eléctrica con una capacidad de amasado de 160 l. (maquinaria) | 0.073 | 11514.56 | 840.56 |
| mo113 | h | Peón de obra blanca. (mano de obra) | 0.215 | 26456.35 | 5688.12 |
| mo112 | h | Ayudante entendido. (mano de obra) | 0.248 | 26895.45 | 6670.07 |
| mo020 | h | Oficial 1ª obra blanca. (mano de obra) | 0.076 | 36735.58 | 2791.90 |
| mo077 | h | Ayudante de obra blanca. (mano de obra) | 0.038 | 27459.10 | 1043.45 |
| % | % | Herramienta menor | 2 % | 63958.60 | 1279.17 |
|  |  | Costes directos |  |  | 65237.77 |
