# Canaleta prefabricada de PVC de alta resistencia

- Propiedad del archivo: CYPE INGENIEROS, S.A.
- Formato: FIEBDC-3/2002
- Ámbito geográfico: Colombia
- Costes indirectos: 0.03 %
- Gastos generales: 13.00 %
- Beneficio industrial: 6.00 %
- IVA: 16.00 %

## A Acondicionamiento del terreno

### AS Red de desagüe

#### ASI Sistemas de drenaje de suelos

**ASI050** m Canaleta prefabricada de PVC de alta resistencia, de 1000 mm de longitud, 130 mm de ancho y 175 mm de alto, con conexiones de Ø 90 mm, modelo CAN-130-HR "ADEQUA", con rejilla de acero inoxidable, carga de rotura 15 kN, de 130 mm de ancho y 1000 mm de longitud, modelo RAI-130-A15.
Suministro y colocación de canaleta prefabricada de PVC de alta resistencia, de 1000 mm de longitud, 130 mm de ancho y 175 mm de alto, con conexiones de Ø 90 mm, modelo CAN-130-HR "ADEQUA", con rejilla de acero inoxidable, carga de rotura 15 kN, de 130 mm de ancho y 1000 mm de longitud, modelo RAI-130-A15, colocada sobre solera de concreto simple f'c=210 kg/cm² (21 MPa), clase de exposición F0 S0 P0 C0, tamaño máximo del agregado 19 mm, manejabilidad blanda de 10 cm de espesor. Incluso parte proporcional de accesorios de montaje, piezas especiales, material auxiliar, elementos de sujeción y sin incluir la excavación. Totalmente montada, conexionada a la red general de desagüe y probada.
Incluye: Replanteo y trazado de la canaleta. Eliminación de las tierras sueltas del fondo de la excavación. Vertido y compactación del concreto en formación de solera. Montaje de las piezas prefabricadas. Formación de agujeros para conexionado de tubos. Empalme y rejuntado de los colectores a la canaleta. Colocación de la rejilla.
Criterio de medición de proyecto: Longitud medida en proyección horizontal, según documentación gráfica de Proyecto.
Criterio de medición de obra: Se medirá, en proyección horizontal, la longitud realmente ejecutada según especificaciones de Proyecto.

| Código | Ud | Descripción | Rendimiento | Precio | Importe |
|---|---|---|---|---|---|
| mt10hmf050akb | m³ | Concreto simple f'c=210 kg/cm² (21 MPa), clase de exposición F0 S0 P0 C0, tamaño máximo del agregado 19 mm, manejabilidad blanda, fabricado en planta, según NSR-10 y ACI 318-08. (material) | 0.043 | 102.23 | 4.40 |
| mt11cnq045a | Ud | Canaleta prefabricada de PVC de alta resistencia, de 1000 mm de longitud, 130 mm de ancho y 175 mm de alto, con conexiones de Ø 90 mm, modelo CAN-130-HR "ADEQUA", incluso parte proporcional de piezas especiales. (material) | 1.000 | 18.65 | 18.65 |
| mt11cnq025d | Ud | Rejilla de acero inoxidable, carga de rotura 15 kN, de 130 mm de ancho y 1000 mm de longitud, modelo RAI-130-A15, "ADEQUA", para canaleta prefabricada de PVC. (material) | 1.000 | 46.27 | 46.27 |
| mt11var020 | Ud | Material auxiliar para saneamiento. (material) | 3.000 | 0.68 | 2.04 |
| au00auh040 |  | Vibrador de concreto, eléctrico. | 1.000 | 0.00 | 0.00 |
| mo019 | h | Oficial 1ª de obra blanca. (mano de obra) | 0.492 | 4.41 | 2.17 |
| mo105 | h | Peón de obra blanca. (mano de obra) | 0.552 | 2.88 | 1.59 |
| % | % | Costes directos complementarios | 2 % | 75.12 | 1.50 |
|  |  | Costes directos |  |  | 76.62 |
