# Capa de piso de limpieza

- Propiedad del archivo: CYPE INGENIEROS, S.A.
- Formato: FIEBDC-3/2002
- Ámbito geográfico: Colombia
- Divisa: COP
- Costes indirectos: 3.00 %
- Gastos generales: 13.00 %
- Beneficio industrial: 6.00 %
- IVA: 16.00 %

## C Cimentaciones

### CR Regularización

#### CRL Piso de limpieza

**CRL010** m² Capa de piso de limpieza.
Capa de piso de limpieza y nivelado de fondos de cimentación, de 10 cm de espesor, de concreto f'c=100 kg/cm² (10 MPa), clase de exposición F0 S0 P0 C0, tamaño máximo del agregado 19 mm, manejabilidad blanda, preparado en obra y fundido con medios manuales, en el fondo de la excavación previamente realizada.
Incluye: Replanteo. Colocación de toques y/o formación de maestras. Preparación del concreto. Fundido y compactación del concreto. Coronación y enrase del concreto.
Criterio de medición de proyecto: Superficie medida sobre la superficie teórica de la excavación, según documentación gráfica de Proyecto.
Criterio de medición de obra: Se medirá la superficie teórica ejecutada según especificaciones de Proyecto, sin incluir los incrementos por excesos de excavación no autorizados.

| Código | Ud | Descripción | Rendimiento | Precio | Importe |
|---|---|---|---|---|---|
| mt08aaa010a | m³ | Agua. (material) | 0.019 | 4983.82 | 94.69 |
| mt01arg000d | m³ | Arena cribada. (material) | 0.059 | 106280.07 | 6270.52 |
| mt01arg001di | m³ | Agregado grueso homogeneizado, de tamaño máximo 19 mm. (material) | 0.103 | 75424.56 | 7768.73 |
| mt08cem000d | kg | Cemento gris en sacos. (material) | 19.425 | 734.29 | 14263.58 |
| mq06hor010 | h | Concretera eléctrica con una capacidad de amasado de 160 l. (maquinaria) | 0.073 | 11514.56 | 840.56 |
| mo045 | h | Oficial 1ª cementador de concreto armado. (mano de obra) | 0.010 | 38230.45 | 382.30 |
| mo092 | h | Ayudante cementador de concreto armado. (mano de obra) | 0.020 | 28560.47 | 571.21 |
| mo113 | h | Peón de obra blanca. (mano de obra) | 0.140 | 26456.35 | 3703.89 |
| mo112 | h | Ayudante entendido. (mano de obra) | 0.146 | 26895.45 | 3926.74 |
| % | % | Herramienta menor | 2 % | 37822.22 | 756.44 |
|  |  | Costes directos |  |  | 38578.66 |
